# Radier ventilado de hormigón, sistema "PANTALLAX", sobre placa de fundación

- Propiedad del archivo: CYPE INGENIEROS, S.A.
- Formato: FIEBDC-3/2002
- Ámbito geográfico: Chile
- Divisa: CHL
- Costes indirectos: 3.00 %
- Gastos generales: 13.00 %
- Beneficio industrial: 6.00 %
- IVA: 19.00 %

## A Movimientos de tierra

### AN Nivelación

#### ANV Radieres ventiladas

**ANV020** m² Radier ventilado de hormigón, sistema "PANTALLAX", sobre placa de fundación.
Radier ventilado de hormigón armado, de 10 cm de espesor, con acabado superficial mediante platacho mecánico, sistema Dren "PANTALLAX", compuesto por lámina drenante nodular de polietileno de alta densidad (PEAD/HDPE), con nódulos de 8 mm de altura, con geotextil de polipropileno de 120 g/m² incorporado, fijada a placa de fundación existente mediante fijaciones mecánicas; realizado con hormigón H20 (20) 20/6, no expuesto a ciclos hielo-deshielo, exposición a sulfatos despreciable, sin requerimiento de permeabilidad, no expuesto a ambientes salinos, docilidad blanda, preparado en obra, con cemento grado normal, y vaciado con medios manuales, y malla electrosoldada sin economía de borde tipo C 131 de acero AT56-50H, separación 150x150 mm y Ø longitudinal 5,0 mm como armadura de reparto, colocada sobre separadores homologados. Incluso panel de poliestireno expandido de 3 cm de espesor, para la ejecución de juntas de proyecto.
Incluye: Limpieza y preparación de la superficie. Colocación de la lámina drenante. Tendido de niveles mediante toques, maestras de hormigón o reglas. Riego de la superficie base. Formación de juntas de construcción y de dilatación. Colocación de la malla electrosoldada con separadores homologados. Preparación del hormigón. Vaciado, extendido y vibrado del hormigón. Conexión de los elementos exteriores. Curado del hormigón. Platachado mecánico de la superficie.
Criterio de medición de proyecto: Superficie medida según documentación gráfica de Proyecto.
Criterio de medición de obra: Se medirá la superficie realmente ejecutada según especificaciones de Proyecto, sin deducir la superficie ocupada por los pilares situados dentro de su perímetro.

| Código | Ud | Descripción | Rendimiento | Precio | Importe |
|---|---|---|---|---|---|
| mt14gsp010a | m² | Lámina drenante nodular de polietileno de alta densidad (PEAD/HDPE), con nódulos de 8 mm de altura, con geotextil de polipropileno de 120 g/m² incorporado, resistencia a la compresión 200 kN/m² según ISO 604 y capacidad de drenaje 4,8 l/(s·m). (material) | 1.050 | 3238.26 | 3400.17 |
| mt08var060 | kg | Puntas de acero de 20x100 mm. (material) | 0.100 | 5362.40 | 536.24 |
| mt07ame110ccb | m² | Malla electrosoldada sin economía de borde tipo C 131 de acero AT56-50H, separación 150x150 mm, con barras longitudinales de 5 mm de diámetro y barras transversales de 5,0 mm de diámetro, según NCh 218.Of77. (material) | 1.100 | 1950.58 | 2145.64 |
| mt08aaa010a | m³ | Agua. (material) | 0.019 | 919.27 | 17.47 |
| mt01arg000e | m³ | Arena cribada. (material) | 0.050 | 10769.02 | 538.45 |
| mt01arg001em | m³ | Árido grueso homogeneizado, de tamaño máximo 20 mm. (material) | 0.086 | 17608.80 | 1514.36 |
| mt08cem000e | kg | Cemento gris en sacos. (material) | 31.900 | 100.14 | 3194.47 |
| mt07aco020f | Ud | Separador homologado para nervios en sitio en losas armadas en una dirección. (material) | 3.000 | 42.49 | 127.47 |
| mt16pea020c | m² | Panel rígido de poliestireno expandido, mecanizado lateral recto, de 30 mm de espesor, resistencia térmica 0,8 m²K/W, conductividad térmica 0,036 W/(mK), para junta de proyecto. (material) | 0.050 | 2456.03 | 122.80 |
| mq04dua020b | h | Dumper de descarga frontal de 2 t de carga útil. (maquinaria) | 0.022 | 6639.32 | 146.07 |
| mq06vib020 | h | Regla vibrante de 3 m. (maquinaria) | 0.097 | 3344.73 | 324.44 |
| mq06fra010 | h | Platacho mecánico de hormigón. (maquinaria) | 0.638 | 3631.22 | 2316.72 |
| mq06cor020 | h | Equipo para corte de juntas en radieres de hormigón. (maquinaria) | 0.116 | 6804.05 | 789.27 |
| mq06hor010 | h | Concretera eléctrica con una capacidad de amasado de 160 l. (maquinaria) | 0.077 | 2206.20 | 169.88 |
| op00sie010 |  | Sierra de calar. | 1.000 | 0.00 | 0.00 |
| mo020 | h | Maestro 1ª construcción. (mano de obra) | 0.337 | 8327.21 | 2806.27 |
| mo077 | h | Ayudante construcción. (mano de obra) | 0.337 | 6224.80 | 2097.76 |
| mo113 | h | Jornal construcción. (mano de obra) | 0.493 | 5997.35 | 2956.69 |
| mo112 | h | Jornal especializado de construcción. (mano de obra) | 0.156 | 6095.47 | 950.89 |
| % | % | Herramientas | 2 % | 24155.06 | 483.10 |
|  |  | Costes directos |  |  | 24638.16 |
