# Sumidero sifónico

- Propiedad del archivo: CYPE INGENIEROS, S.A.
- Formato: FIEBDC-3/2002
- Ámbito geográfico: Chile
- Divisa: CHL
- Costes indirectos: 3.00 %
- Gastos generales: 13.00 %
- Beneficio industrial: 6.00 %
- IVA: 19.00 %

## A Movimientos de tierra

### AS Red de desagüe

#### ASI Sistemas de evacuación de suelos

**ASI020** Ud Sumidero sifónico.
Instalación de sumidero sifónico de fundición dúctil, de 25x25 cm, para recogida de aguas pluviales o de locales húmedos. Incluso accesorios de montaje, piezas especiales y elementos de sujeción.
Incluye: Replanteo y trazado. Montaje, conexionado y comprobación de su correcto funcionamiento.
Criterio de medición de proyecto: Número de unidades previstas, según documentación gráfica de Proyecto.
Criterio de medición de obra: Se medirá el número de unidades realmente ejecutadas según especificaciones de Proyecto.

| Código | Ud | Descripción | Rendimiento | Precio | Importe |
|---|---|---|---|---|---|
| mt11suf010h | Ud | Sumidero sifónico de fundición dúctil, de 25x25 cm. (material) | 1.000 | 23260.99 | 23260.99 |
| mt11var020 | Ud | Kit de accesorios de montaje, piezas especiales y elementos de sujeción, para saneamiento. (material) | 1.000 | 516.45 | 516.45 |
| mo020 | h | Maestro 1ª construcción. (mano de obra) | 0.462 | 8327.21 | 3847.17 |
| mo112 | h | Jornal especializado de construcción. (mano de obra) | 0.231 | 6095.47 | 1408.05 |
| % | % | Herramientas | 2 % | 29032.66 | 580.65 |
|  |  | Costes directos |  |  | 29613.31 |
