# Emplantillado de hormigón

- Propiedad del archivo: CYPE INGENIEROS, S.A.
- Formato: FIEBDC-3/2002
- Ámbito geográfico: Chile
- Divisa: CHL
- Costes indirectos: 3.00 %
- Gastos generales: 13.00 %
- Beneficio industrial: 6.00 %
- IVA: 19.00 %

## C Fundaciones

### CH Hormigones, aceros y moldajes

#### CHH Hormigones

**CHH005** m³ Emplantillado de hormigón.
Hormigón H10 (20) 20/6, no expuesto a ciclos hielo-deshielo, exposición a sulfatos despreciable, sin requerimiento de permeabilidad, docilidad blanda, preparado en obra y vaciado con medios manuales, para formación de capa de emplantillado de hormigón y nivelado de fondos de fundación, en el fondo de la excavación previamente realizada.
Incluye: Replanteo. Colocación de toques y/o formación de maestras. Preparación del hormigón. Vaciado y compactación del hormigón. Coronación y enrase del hormigón.
Criterio de medición de proyecto: Volumen teórico, según documentación gráfica de Proyecto.
Criterio de medición de obra: Se medirá el volumen teórico ejecutado según especificaciones de Proyecto, sin incluir los incrementos por excesos de excavación no autorizados.

| Código | Ud | Descripción | Rendimiento | Precio | Importe |
|---|---|---|---|---|---|
| mt08aaa010a | m³ | Agua. (material) | 0.173 | 924.20 | 159.89 |
| mt01arg000e | m³ | Arena cribada. (material) | 0.570 | 10855.37 | 6187.56 |
| mt01arg001em | m³ | Árido grueso homogeneizado, de tamaño máximo 20 mm. (material) | 0.788 | 17750.00 | 13987.00 |
| mt08cem000e | kg | Cemento gris en sacos. (material) | 210.000 | 100.67 | 21140.70 |
| mq06hor010 | h | Concretera eléctrica con una capacidad de amasado de 160 l. (maquinaria) | 0.730 | 2262.69 | 1651.76 |
| mo045 | h | Maestro 1ª concretero. (mano de obra) | 0.101 | 8662.69 | 874.93 |
| mo092 | h | Ayudante concretero. (mano de obra) | 0.203 | 6471.18 | 1313.65 |
| mo113 | h | Jornal construcción. (mano de obra) | 1.419 | 5995.15 | 8507.12 |
| mo112 | h | Jornal especializado de construcción. (mano de obra) | 1.486 | 6093.24 | 9054.55 |
| % | % | Herramientas | 2 % | 62877.16 | 1257.54 |
|  |  | Costes directos |  |  | 64134.70 |
