# Capa de emplantillado de hormigón

- Propiedad del archivo: CYPE INGENIEROS, S.A.
- Formato: FIEBDC-3/2002
- Ámbito geográfico: Chile
- Divisa: CHL
- Costes indirectos: 3.00 %
- Gastos generales: 13.00 %
- Beneficio industrial: 6.00 %
- IVA: 19.00 %

## C Fundaciones

### CR Regularización

#### CRL Emplantillado de hormigón

**CRL010** m² Capa de emplantillado de hormigón.
Capa de emplantillado de hormigón y nivelado de fondos de fundación, de 10 cm de espesor, de hormigón H10 (20) 20/6, no expuesto a ciclos hielo-deshielo, exposición a sulfatos despreciable, sin requerimiento de permeabilidad, docilidad blanda, preparado en obra y vaciado con medios manuales, en el fondo de la excavación previamente realizada.
Incluye: Replanteo. Colocación de toques y/o formación de maestras. Preparación del hormigón. Vaciado y compactación del hormigón. Coronación y enrase del hormigón.
Criterio de medición de proyecto: Superficie medida sobre la superficie teórica de la excavación, según documentación gráfica de Proyecto.
Criterio de medición de obra: Se medirá la superficie teórica ejecutada según especificaciones de Proyecto, sin incluir los incrementos por excesos de excavación no autorizados.

| Código | Ud | Descripción | Rendimiento | Precio | Importe |
|---|---|---|---|---|---|
| mt08aaa010a | m³ | Agua. (material) | 0.017 | 924.20 | 15.71 |
| mt01arg000e | m³ | Arena cribada. (material) | 0.057 | 10855.37 | 618.76 |
| mt01arg001em | m³ | Árido grueso homogeneizado, de tamaño máximo 20 mm. (material) | 0.079 | 17750.00 | 1402.25 |
| mt08cem000e | kg | Cemento gris en sacos. (material) | 21.000 | 100.67 | 2114.07 |
| mq06hor010 | h | Concretera eléctrica con una capacidad de amasado de 160 l. (maquinaria) | 0.073 | 2262.69 | 165.18 |
| mo045 | h | Maestro 1ª concretero. (mano de obra) | 0.011 | 8662.69 | 95.29 |
| mo092 | h | Ayudante concretero. (mano de obra) | 0.021 | 6471.18 | 135.89 |
| mo113 | h | Jornal construcción. (mano de obra) | 0.149 | 5995.15 | 893.28 |
| mo112 | h | Jornal especializado de construcción. (mano de obra) | 0.157 | 6093.24 | 956.64 |
| % | % | Herramientas | 2 % | 6397.07 | 127.94 |
|  |  | Costes directos |  |  | 6525.01 |
