# Descabezado de micropilote, para recalce de fundación

- Propiedad del archivo: CYPE INGENIEROS, S.A.
- Formato: FIEBDC-3/2002
- Ámbito geográfico: Chile
- Divisa: CHL
- Costes indirectos: 3.00 %
- Gastos generales: 13.00 %
- Beneficio industrial: 6.00 %
- IVA: 19.00 %

## C Fundaciones

### CZ Recalces

#### CZM Micropilotaje en cimiento

**CZM050** m Descabezado de micropilote, para recalce de fundación.
Descabezado de micropilote con perfil tubular de acero, de 120 mm de diámetro, mediante picado del mortero de la cabeza del micropilote que no reúne las características mecánicas necesarias, con martillo eléctrico; para recalce de fundación en un área de trabajo con altura libre de entre 2,50 y 4 m, y carga manual de escombros sobre camión o contenedor.
Incluye: Descabezado. Retirada y acopio de escombros. Carga manual de escombros sobre camión o contenedor.
Criterio de medición de proyecto: Longitud medida según documentación gráfica de Proyecto.
Criterio de medición de obra: Se medirá la longitud realmente ejecutada según especificaciones de Proyecto.

| Código | Ud | Descripción | Rendimiento | Precio | Importe |
|---|---|---|---|---|---|
| mq05mai040 | h | Martillo eléctrico. (maquinaria) | 0.488 | 2056.75 | 1003.69 |
| mo112 | h | Jornal especializado de construcción. (mano de obra) | 0.569 | 6361.55 | 3619.72 |
| mo113 | h | Jornal construcción. (mano de obra) | 0.356 | 6257.69 | 2227.74 |
| % | % | Herramientas | 2 % | 6851.15 | 137.02 |
|  |  | Costes directos |  |  | 6988.17 |
