# Desmontaje de pilar de fundición

- Propiedad del archivo: CYPE INGENIEROS, S.A.
- Formato: FIEBDC-3/2002
- Ámbito geográfico: Chile
- Divisa: CHL
- Costes indirectos: 3.00 %
- Gastos generales: 13.00 %
- Beneficio industrial: 6.00 %
- IVA: 19.00 %

## D Demoliciones

### DE Estructuras

#### DEA Acero

**DEA031** m³ Desmontaje de pilar de fundición.
Desmontaje de pilar de fundición, de hasta 3 m de longitud media, con equipo de oxicorte, y carga mecánica sobre camión o contenedor.
Incluye: Desmontaje del elemento. Retirada y acopio del material desmontado. Limpieza de los restos de obra. Carga mecánica del material desmontado y restos de obra sobre camión o contenedor.
Criterio de medición de proyecto: Volumen medido según documentación gráfica de Proyecto.
Criterio de medición de obra: Se medirá el volumen realmente desmontado según especificaciones de Proyecto.

| Código | Ud | Descripción | Rendimiento | Precio | Importe |
|---|---|---|---|---|---|
| mo047 | h | Maestro 1ª montador de estructura metálica. (mano de obra) | 1.938 | 8662.69 | 16788.29 |
| mo094 | h | Ayudante montador de estructura metálica. (mano de obra) | 1.938 | 6471.18 | 12541.15 |
| % | % | Herramientas | 2 % | 29329.44 | 586.59 |
|  |  | Costes directos |  |  | 29916.03 |
