# Demolición de escalera metálica

- Propiedad del archivo: CYPE INGENIEROS, S.A.
- Formato: FIEBDC-3/2002
- Ámbito geográfico: Chile
- Divisa: CHL
- Costes indirectos: 3.00 %
- Gastos generales: 13.00 %
- Beneficio industrial: 6.00 %
- IVA: 19.00 %

## D Demoliciones

### DE Estructuras

#### DEA Acero

**DEA060** m² Demolición de escalera metálica.
Demolición de estructura metálica de escalera, formada por piezas simples de perfiles laminados, peldaños y baranda de acero, con equipo de oxicorte, y carga manual sobre camión o contenedor.
Incluye: Demolición del elemento. Fragmentación de los escombros en piezas manejables. Retirada y acopio de escombros. Limpieza de los restos de obra. Carga manual de escombros sobre camión o contenedor.
Criterio de medición de proyecto: Superficie medida por su intradós en verdadera magnitud, según documentación gráfica de Proyecto.
Criterio de medición de obra: Se medirá, en verdadera magnitud, la superficie realmente demolida según especificaciones de Proyecto.

| Código | Ud | Descripción | Rendimiento | Precio | Importe |
|---|---|---|---|---|---|
| mq08sol010 | h | Equipo de oxicorte, con acetileno como combustible y oxígeno como comburente. (maquinaria) | 0.232 | 5413.65 | 1255.97 |
| mo019 | h | Maestro 1ª soldador. (mano de obra) | 0.282 | 8433.24 | 2378.17 |
| mo113 | h | Jornal construcción. (mano de obra) | 0.705 | 5995.15 | 4226.58 |
| % | % | Herramientas | 2 % | 7860.72 | 157.21 |
|  |  | Costes directos |  |  | 8017.93 |
