# Apertura de mechinal en muro de albañilería

- Propiedad del archivo: CYPE INGENIEROS, S.A.
- Formato: FIEBDC-3/2002
- Ámbito geográfico: Chile
- Divisa: CHL
- Costes indirectos: 3.00 %
- Gastos generales: 13.00 %
- Beneficio industrial: 6.00 %
- IVA: 19.00 %

## D Demoliciones

### DE Estructuras

#### DEF Albañilería

**DEF042** Ud Apertura de mechinal en muro de albañilería.
Apertura de mechinal en muro de albañilería de ladrillo cerámico perforado para apoyo de elemento estructural, de hasta 30x30x30 cm, realizado con medios manuales, sin afectar a la estabilidad del muro, y carga manual sobre camión o contenedor.
Criterio de valoración económica: El precio incluye el corte previo del contorno del hueco.
Incluye: Replanteo del hueco en el paramento. Corte previo del contorno del hueco. Demolición del elemento. Fragmentación de los escombros en piezas manejables. Retirada y acopio de escombros. Limpieza de los restos de obra. Carga manual de escombros sobre camión o contenedor.
Criterio de medición de proyecto: Número de unidades previstas, según documentación gráfica de Proyecto.
Criterio de medición de obra: Se medirá el número de unidades realmente ejecutadas según especificaciones de Proyecto.

| Código | Ud | Descripción | Rendimiento | Precio | Importe |
|---|---|---|---|---|---|
| op00amo010 |  | Amoladora o radial. | 1.000 | 0.00 | 0.00 |
| mo112 | h | Jornal especializado de construcción. (mano de obra) | 0.446 | 6093.24 | 2717.59 |
| mo113 | h | Jornal construcción. (mano de obra) | 0.446 | 5995.15 | 2673.84 |
| % | % | Herramientas | 2 % | 5391.43 | 107.83 |
|  |  | Costes directos |  |  | 5499.26 |
