# Demolición de losa de hormigón armado, con medios manuales

- Propiedad del archivo: CYPE INGENIEROS, S.A.
- Formato: FIEBDC-3/2002
- Ámbito geográfico: Chile
- Divisa: CHL
- Costes indirectos: 3.00 %
- Gastos generales: 13.00 %
- Beneficio industrial: 6.00 %
- IVA: 19.00 %

## D Demoliciones

### DE Estructuras

#### DEH Hormigón

**DEH020** m² Demolición de losa de hormigón armado, con medios manuales.
Demolición de losa continua con armadura cruzada de hormigón armado de 26 a 28 cm de canto total, con medios manuales, martillo neumático y equipo de oxicorte, previo levantado del piso y su base, y carga manual sobre camión o contenedor.
Criterio de valoración económica: El precio no incluye el levantado del piso.
Incluye: Replanteo de la superficie de losa a demoler. Demolición del elemento. Corte de las armaduras. Fragmentación de los escombros en piezas manejables. Retirada y acopio de escombros. Limpieza de los restos de obra. Carga manual de escombros sobre camión o contenedor.
Criterio de medición de proyecto: Superficie medida según documentación gráfica de Proyecto.
Criterio de medición de obra: Se medirá la superficie realmente demolida según especificaciones de Proyecto.

| Código | Ud | Descripción | Rendimiento | Precio | Importe |
|---|---|---|---|---|---|
| mq05mai030 | h | Martillo neumático. (maquinaria) | 1.217 | 2922.16 | 3556.27 |
| mq05pdm110 | h | Compresor portátil diesel media presión 10 m³/min. (maquinaria) | 0.609 | 4956.22 | 3018.34 |
| mq08sol010 | h | Equipo de oxicorte, con acetileno como combustible y oxígeno como comburente. (maquinaria) | 0.365 | 5278.52 | 1926.66 |
| mo019 | h | Maestro 1ª soldador. (mano de obra) | 0.444 | 8436.33 | 3745.73 |
| mo112 | h | Jornal especializado de construcción. (mano de obra) | 1.480 | 6095.47 | 9021.30 |
| mo113 | h | Jornal construcción. (mano de obra) | 1.110 | 5997.35 | 6657.06 |
| % | % | Herramientas | 2 % | 27925.36 | 558.51 |
|  |  | Costes directos |  |  | 28483.87 |
