# Demolición de perfil de madera

- Propiedad del archivo: CYPE INGENIEROS, S.A.
- Formato: FIEBDC-3/2002
- Ámbito geográfico: Chile
- Divisa: CHL
- Costes indirectos: 3.00 %
- Gastos generales: 13.00 %
- Beneficio industrial: 6.00 %
- IVA: 19.00 %

## D Demoliciones

### DE Estructuras

#### DEM Madera

**DEM100** m² Demolición de perfil de madera.
Demolición de perfil de madera, con medios manuales y motosierra, y carga manual sobre camión o contenedor.
Incluye: Demolición del elemento. Fragmentación de los escombros en piezas manejables. Retirada y acopio de escombros. Limpieza de los restos de obra. Carga manual de escombros sobre camión o contenedor.
Criterio de medición de proyecto: Superficie medida según documentación gráfica de Proyecto.
Criterio de medición de obra: Se medirá la superficie realmente demolida según especificaciones de Proyecto.

| Código | Ud | Descripción | Rendimiento | Precio | Importe |
|---|---|---|---|---|---|
| mq09sie010 | h | Motosierra a gasolina, de 50 cm de espada y 2 kW de potencia. (maquinaria) | 0.348 | 2203.66 | 766.87 |
| mo020 | h | Maestro 1ª construcción. (mano de obra) | 0.423 | 8324.16 | 3521.12 |
| mo112 | h | Jornal especializado de construcción. (mano de obra) | 0.423 | 6093.24 | 2577.44 |
| mo113 | h | Jornal construcción. (mano de obra) | 0.705 | 5995.15 | 4226.58 |
| % | % | Herramientas | 2 % | 11092.01 | 221.84 |
|  |  | Costes directos |  |  | 11313.85 |
