# Desmontaje de batería de condensadores

- Propiedad del archivo: CYPE INGENIEROS, S.A.
- Formato: FIEBDC-3/2002
- Ámbito geográfico: Chile
- Divisa: CHL
- Costes indirectos: 3.00 %
- Gastos generales: 13.00 %
- Beneficio industrial: 6.00 %
- IVA: 19.00 %

## D Demoliciones

### DI Instalaciones

#### DIE Eléctricas

**DIE110** Ud Desmontaje de batería de condensadores.
Desmontaje de batería de condensadores, de 50 kVAr de potencia reactiva máxima, montada superficialmente, con medios manuales, y carga manual sobre camión o contenedor.
Criterio de valoración económica: El precio incluye el desmontaje de los accesorios y de la bancada metálica de apoyo.
Incluye: Desmontaje del elemento. Retirada y acopio del material desmontado. Limpieza de los restos de obra. Carga manual del material desmontado y restos de obra sobre camión o contenedor.
Criterio de medición de proyecto: Número de unidades previstas, según documentación gráfica de Proyecto.
Criterio de medición de obra: Se medirá el número de unidades realmente desmontadas según especificaciones de Proyecto.

| Código | Ud | Descripción | Rendimiento | Precio | Importe |
|---|---|---|---|---|---|
| mo003 | h | Maestro 1ª electricista. (mano de obra) | 0.695 | 8553.61 | 5944.76 |
| mo102 | h | Ayudante electricista. (mano de obra) | 0.625 | 6210.68 | 3881.68 |
| % | % | Herramientas | 2 % | 9826.44 | 196.53 |
|  |  | Costes directos |  |  | 10022.97 |
