# Desmontaje de conducción de acero galvanizado, de columna seca

- Propiedad del archivo: CYPE INGENIEROS, S.A.
- Formato: FIEBDC-3/2002
- Ámbito geográfico: Chile
- Divisa: CHL
- Costes indirectos: 3.00 %
- Gastos generales: 13.00 %
- Beneficio industrial: 6.00 %
- IVA: 19.00 %

## D Demoliciones

### DI Instalaciones

#### DIO Contra incendios

**DIO042** m Desmontaje de conducción de acero galvanizado, de columna seca.
Desmontaje de red de distribución de agua para el abastecimiento de columna seca, formada por tubería de acero, con medios manuales, sin deteriorar los elementos constructivos a los que pueda estar sujeta, y carga manual sobre camión o contenedor.
Criterio de valoración económica: El precio incluye el desmontaje de los accesorios y de los elementos de fijación.
Incluye: Desmontaje del elemento. Obturación de las conducciones conectadas al elemento. Retirada y acopio del material desmontado. Limpieza de los restos de obra. Carga manual del material desmontado y restos de obra sobre camión o contenedor.
Criterio de medición de proyecto: Longitud medida según documentación gráfica de Proyecto.
Criterio de medición de obra: Se medirá la longitud realmente desmontada según especificaciones de Proyecto.

| Código | Ud | Descripción | Rendimiento | Precio | Importe |
|---|---|---|---|---|---|
| mo008 | h | Maestro 1ª gasfitero. (mano de obra) | 0.139 | 8556.75 | 1189.39 |
| mo107 | h | Ayudante gasfitero. (mano de obra) | 0.139 | 6212.96 | 863.60 |
| % | % | Herramientas | 2 % | 2052.99 | 41.06 |
|  |  | Costes directos |  |  | 2094.05 |
