# Desmontaje de bajada de fibrocemento con amianto

- Propiedad del archivo: CYPE INGENIEROS, S.A.
- Formato: FIEBDC-3/2002
- Ámbito geográfico: Chile
- Divisa: CHL
- Costes indirectos: 3.00 %
- Gastos generales: 13.00 %
- Beneficio industrial: 6.00 %
- IVA: 19.00 %

## D Demoliciones

### DI Instalaciones

#### DIS Salubridad

**DIS033** m Desmontaje de bajada de fibrocemento con amianto.
Desmontaje de bajada de fibrocemento con amianto, para una longitud media a desmontar de hasta 5 m, con medios y equipos adecuados, y carga mecánica sobre camión.
Criterio de valoración económica: El precio incluye el desmontaje del material de sujeción, de los accesorios y de las piezas especiales, las mediciones de amianto (ambientales y personales) y el plastificado, el etiquetado y el paletizado de los elementos en zona delimitada y protegida.
Incluye: Humectación de la bajada con una solución acuosa. Desmontaje del elemento. Plastificado, etiquetado y paletizado de los elementos en zona delimitada y protegida. Carga mecánica del material desmontado y restos de obra sobre camión.
Criterio de medición de proyecto: Longitud medida en proyección horizontal, según documentación gráfica de Proyecto.
Criterio de medición de obra: Se medirá, en proyección horizontal, la longitud realmente desmontada según especificaciones de Proyecto.

| Código | Ud | Descripción | Rendimiento | Precio | Importe |
|---|---|---|---|---|---|
| mt51ins020a | m | Desmontaje de bajada de fibrocemento con amianto y elementos de fijación, para una longitud media a desmontar de hasta 5 m, plastificado, etiquetado y paletizado de los elementos, con medios y equipos adecuados y carga mecánica del material desmontado sobre camión o contenedor. (material) | 1.000 | 496851.72 | 496851.72 |
| % | % | Herramientas | 2 % | 496851.72 | 9937.03 |
|  |  | Costes directos |  |  | 506788.75 |
