# Demolición de piso de terrazo en sitio

- Propiedad del archivo: CYPE INGENIEROS, S.A.
- Formato: FIEBDC-3/2002
- Ámbito geográfico: Chile
- Divisa: CHL
- Costes indirectos: 3.00 %
- Gastos generales: 13.00 %
- Beneficio industrial: 6.00 %
- IVA: 19.00 %

## D Demoliciones

### DR Revestimientos y trasdosados

#### DRS Suelos y pisos

**DRS017** m² Demolición de piso de terrazo en sitio.
Demolición de piso existente en el interior del edificio, de terrazo en sitio, con martillo neumático, sin deteriorar los elementos constructivos contiguos, y carga manual sobre camión o contenedor.
Incluye: Demolición del elemento. Fragmentación de los escombros en piezas manejables. Retirada y acopio de escombros. Limpieza de los restos de obra. Carga manual de escombros sobre camión o contenedor.
Criterio de medición de proyecto: Superficie medida según documentación gráfica de Proyecto.
Criterio de medición de obra: Se medirá la superficie realmente demolida según especificaciones de Proyecto.

| Código | Ud | Descripción | Rendimiento | Precio | Importe |
|---|---|---|---|---|---|
| mq05mai030 | h | Martillo neumático. (maquinaria) | 0.174 | 2922.16 | 508.46 |
| mq05pdm010a | h | Compresor portátil eléctrico 2 m³/min de caudal. (maquinaria) | 0.174 | 2728.79 | 474.81 |
| mo112 | h | Jornal especializado de construcción. (mano de obra) | 0.210 | 6095.47 | 1280.05 |
| mo113 | h | Jornal construcción. (mano de obra) | 0.140 | 5997.35 | 839.63 |
| % | % | Herramientas | 2 % | 3102.95 | 62.06 |
|  |  | Costes directos |  |  | 3165.01 |
