# Desmontaje de lavaplatos

- Propiedad del archivo: CYPE INGENIEROS, S.A.
- Formato: FIEBDC-3/2002
- Ámbito geográfico: Chile
- Divisa: CHL
- Costes indirectos: 3.00 %
- Gastos generales: 13.00 %
- Beneficio industrial: 6.00 %
- IVA: 19.00 %

## D Demoliciones

### DS Equipamiento

#### DSC Cocinas

**DSC010** Ud Desmontaje de lavaplatos.
Desmontaje de lavaplatos de acero inoxidable de 1 cubeta, con medios manuales, y recuperación, acopio y montaje del material en el mismo emplazamiento, siendo el orden de ejecución del proceso inverso al de su instalación, sin afectar a la estabilidad de los elementos constructivos a los que pueda estar sujeto, y carga manual sobre camión o contenedor.
Criterio de valoración económica: El precio incluye el desmontaje de la grifería y de los accesorios.
Incluye: Desmontaje del elemento. Clasificación y etiquetado. Acopio de los materiales a reutilizar. Reposición y conexionado del elemento. Montaje de la grifería. Retirada y acopio de los restos de obra. Limpieza de los restos de obra. Carga manual de los restos de obra sobre camión o contenedor. Montaje, conexionado y comprobación de su correcto funcionamiento.
Criterio de medición de proyecto: Número de unidades previstas, según documentación gráfica de Proyecto.
Criterio de medición de obra: Se medirá el número de unidades realmente desmontadas y repuestas según especificaciones de Proyecto.

| Código | Ud | Descripción | Rendimiento | Precio | Importe |
|---|---|---|---|---|---|
| mt30www010 | Ud | Material auxiliar para instalación de artefacto sanitario. (material) | 1.000 | 2262.30 | 2262.30 |
| mo008 | h | Maestro 1ª gasfitero. (mano de obra) | 0.973 | 8553.61 | 8322.66 |
| mo107 | h | Ayudante gasfitero. (mano de obra) | 0.747 | 6210.68 | 4639.38 |
| % | % | Herramientas | 2 % | 15224.34 | 304.49 |
|  |  | Costes directos |  |  | 15528.83 |
