# Desmontaje de malla metálica en vallado de lote

- Propiedad del archivo: CYPE INGENIEROS, S.A.
- Formato: FIEBDC-3/2002
- Ámbito geográfico: Chile
- Divisa: CHL
- Costes indirectos: 3.00 %
- Gastos generales: 13.00 %
- Beneficio industrial: 6.00 %
- IVA: 19.00 %

## D Demoliciones

### DU Urbanización interior del lote

#### DUV Cerramientos exteriores

**DUV040** m Desmontaje de malla metálica en vallado de lote.
Desmontaje de malla metálica en vallado de lote, con una altura menor de 2 m, con medios manuales, y carga manual sobre camión o contenedor.
Criterio de valoración económica: El precio incluye el desmontaje de los accesorios y de los elementos de fijación, pero no incluye la demolición de los postes.
Incluye: Desmontaje del elemento. Retirada y acopio del material desmontado. Limpieza de los restos de obra. Carga manual del material desmontado y restos de obra sobre camión o contenedor.
Criterio de medición de proyecto: Longitud medida según documentación gráfica de Proyecto.
Criterio de medición de obra: Se medirá la longitud realmente desmontada según especificaciones de Proyecto.

| Código | Ud | Descripción | Rendimiento | Precio | Importe |
|---|---|---|---|---|---|
| mo112 | h | Jornal especializado de construcción. (mano de obra) | 0.106 | 6095.47 | 646.12 |
| mo113 | h | Jornal construcción. (mano de obra) | 0.247 | 5997.35 | 1481.35 |
| % | % | Herramientas | 2 % | 2127.47 | 42.55 |
|  |  | Costes directos |  |  | 2170.02 |
