# Reparación estructural de muros de albañilería, con mortero de cal para armar

- Propiedad del archivo: CYPE INGENIEROS, S.A.
- Formato: FIEBDC-3/2002
- Ámbito geográfico: Chile
- Divisa: CHL
- Costes indirectos: 3.00 %
- Gastos generales: 13.00 %
- Beneficio industrial: 6.00 %
- IVA: 19.00 %

## E Estructuras

### EF Albañilería

#### EFY Reparaciones

**EFY030** m² Reparación estructural de muros de albañilería, con mortero de cal para armar.
Reparación estructural de muro de albañilería mediante la aplicación de mortero de cal hidráulica natural de altas prestaciones, color avellana claro, aplicado manualmente, compuesto por cal hidráulica natural, con resistencia a compresión de 3,5 a 10 N/mm², áridos seleccionados y aditivos, con un espesor medio de 20 mm y armadura de refuerzo con malla electrosoldada, de 50 mm de paso de malla y 2 mm de diámetro, de acero con bajo contenido en carbono ISO 16120-2 C4D acabado galvanizado.
Incluye: Limpieza previa de la superficie. Saturación del soporte con agua a baja presión. Eliminación del agua sobrante con aire comprimido. Colocación de la malla electrosoldada con separadores homologados. Preparación de la mezcla. Aplicación del mortero. Alisado y platachado final de la superficie.
Criterio de medición de proyecto: Superficie medida según documentación gráfica de Proyecto.
Criterio de medición de obra: Se medirá la superficie realmente ejecutada según especificaciones de Proyecto.

| Código | Ud | Descripción | Rendimiento | Precio | Importe |
|---|---|---|---|---|---|
| mt09mmr010c | kg | Mortero de cal hidráulica natural de altas prestaciones, color avellana claro, compuesto por cal hidráulica natural, con resistencia a compresión de 3,5 a 10 N/mm², áridos seleccionados y aditivos, para aplicar con plana, resistencia a compresión mayor o igual a 6 N/mm², y M-15. (material) | 34.000 | 573.24 | 19490.16 |
| mt07ame530a | m² | Malla electrosoldada, de 50 mm de paso de malla y 2 mm de diámetro, de acero con bajo contenido en carbono ISO 16120-2 C4D acabado galvanizado. (material) | 1.200 | 1754.04 | 2104.85 |
| op00sie020 |  | Sierra de disco fijo, para mesa de trabajo. | 1.000 | 0.00 | 0.00 |
| mo020 | h | Maestro 1ª construcción. (mano de obra) | 0.448 | 8327.21 | 3730.59 |
| mo112 | h | Jornal especializado de construcción. (mano de obra) | 0.448 | 6095.47 | 2730.77 |
| % | % | Herramientas | 2 % | 28056.37 | 561.13 |
|  |  | Costes directos |  |  | 28617.50 |
