# Preparación de superficie de hormigón estructural, con métodos químicos

- Propiedad del archivo: CYPE INGENIEROS, S.A.
- Formato: FIEBDC-3/2002
- Ámbito geográfico: Chile
- Divisa: CHL
- Costes indirectos: 3.00 %
- Gastos generales: 13.00 %
- Beneficio industrial: 6.00 %
- IVA: 19.00 %

## E Estructuras

### EH Hormigón armado

#### EHK Preparación de la superficie

**EHK030** m² Preparación de superficie de hormigón estructural, con métodos químicos.
Preparación de superficie de hormigón estructural, para la posterior aplicación de productos reparadores y protectores, mediante limpieza con detergente ácido, provocando la eliminación de capas de lechada de cemento depositadas sobre el soporte, y carga manual de los restos generados sobre camión o contenedor.
Incluye: Humectación previa del soporte. Aplicación del detergente ácido. Lavado con equipo de lanza de agua. Aplicación de la solución neutralizadora. Aclarado de la solución neutralizadora. Retirada y acopio de los restos generados. Carga manual de los restos generados sobre camión o contenedor.
Criterio de medición de proyecto: Superficie medida según documentación gráfica de Proyecto.
Criterio de medición de obra: Se medirá la superficie realmente ejecutada según especificaciones de Proyecto.

| Código | Ud | Descripción | Rendimiento | Precio | Importe |
|---|---|---|---|---|---|
| mt08lim020b | l | Detergente ácido sin fosfatos, para limpieza de superficies pétreas, superficies cerámicas y estructuras de hormigón. (material) | 0.100 | 4105.87 | 410.59 |
| mt08lim040 | kg | Solución de agua y amoníaco al 20%, para la neutralización de detergentes ácidos. (material) | 0.070 | 2809.58 | 196.67 |
| mq08lch020c | h | Equipo de chorro de agua a presión, con adaptador para lanza de agua. (maquinaria) | 0.232 | 3972.10 | 921.53 |
| mo112 | h | Jornal especializado de construcción. (mano de obra) | 1.050 | 6361.55 | 6679.63 |
| % | % | Herramientas | 2 % | 8208.42 | 164.17 |
|  |  | Costes directos |  |  | 8372.59 |
