# Pilar circular de hormigón armado

- Propiedad del archivo: CYPE INGENIEROS, S.A.
- Formato: FIEBDC-3/2002
- Ámbito geográfico: Chile
- Divisa: CHL
- Costes indirectos: 3.00 %
- Gastos generales: 13.00 %
- Beneficio industrial: 6.00 %
- IVA: 19.00 %

## E Estructuras

### EH Hormigón armado

#### EHS Pilares

**EHS011** m³ Pilar circular de hormigón armado.
Pilar de sección circular de hormigón armado, de 35 cm de diámetro medio, realizado con hormigón H20 (20) 20/6, no expuesto a ciclos hielo-deshielo, exposición a sulfatos despreciable, sin requerimiento de permeabilidad, no expuesto a ambientes salinos, docilidad blanda, preparado en obra, con cemento grado normal, y vaciado con medios manuales, y acero A63-42H, con una cuantía aproximada de 120 kg/m³; instalación y retiro de sistema de moldaje, con acabado para revestir, en planta de hasta 3 m de altura libre, formado por: superficie del moldaje de moldes cilíndricos de bandas de papel kraft, aluminio y polietileno, de un solo uso y estructura soporte vertical de puntales metálicos, amortizables en 150 usos. Incluso alambre de atar y separadores.
Criterio de valoración económica: El precio incluye el corte, doblado y armado del acero en el área de procesamiento de armadura, en obra y el montaje en el lugar definitivo de su colocación en obra.
Incluye: Replanteo. Colocación de las armaduras con separadores homologados. Montaje del sistema de moldaje. Preparación del hormigón. Vaciado y compactación del hormigón. Retiro del sistema de moldaje. Curado del hormigón.
Criterio de medición de proyecto: Volumen medido según documentación gráfica de Proyecto.
Criterio de medición de obra: Se medirá el volumen realmente ejecutado según especificaciones de Proyecto.

| Código | Ud | Descripción | Rendimiento | Precio | Importe |
|---|---|---|---|---|---|
| mt07sep010ac | Ud | Separador homologado de plástico, para armaduras de pilares de varios diámetros. (material) | 12.000 | 56.69 | 680.28 |
| mt07aco100a | kg | Acero en barras con resaltes, A63-42H, de varios diámetros, según NCh204.Of77. (material) | 126.000 | 685.64 | 86390.64 |
| mt08var050 | kg | Alambre galvanizado para atar, de 1,30 mm de diámetro. (material) | 0.840 | 924.20 | 776.33 |
| mt08tub020ae | m² | Molde cilíndrico desechable, de bandas de papel kraft, aluminio y polietileno en espiral, para moldaje de pilares de hormigón, de hasta 3 m de altura y 35 cm de diámetro medio, para acabado no visto del hormigón. Incluso accesorios de montaje. (material) | 11.429 | 12245.87 | 139958.05 |
| mt50spa081a | Ud | Puntal metálico telescópico, de hasta 3 m de altura. (material) | 0.085 | 11862.33 | 1008.30 |
| mt08aaa010a | m³ | Agua. (material) | 0.179 | 924.20 | 165.43 |
| mt01arg000e | m³ | Arena cribada. (material) | 0.476 | 10855.37 | 5167.16 |
| mt01arg001em | m³ | Árido grueso homogeneizado, de tamaño máximo 20 mm. (material) | 0.820 | 17750.00 | 14555.00 |
| mt08cem000e | kg | Cemento gris en sacos. (material) | 304.500 | 100.67 | 30654.02 |
| mq06hor010 | h | Concretera eléctrica con una capacidad de amasado de 160 l. (maquinaria) | 0.730 | 2262.69 | 1651.76 |
| op00ciz020 |  | Cizalla para acero en barras con resaltes. | 1.000 | 0.00 | 0.00 |
| op00ata010 |  | Atadora de armadura. | 1.000 | 0.00 | 0.00 |
| au00auh040 |  | Vibrador de hormigón, eléctrico. | 1.000 | 0.00 | 0.00 |
| au00auh030 |  | Castillete de vaciado. | 1.000 | 0.00 | 0.00 |
| mo044 | h | Maestro 1ª carpintero de obra gruesa. (mano de obra) | 2.641 | 8662.69 | 22878.16 |
| mo091 | h | Ayudante carpintero de obra gruesa. (mano de obra) | 2.641 | 6471.18 | 17090.39 |
| mo043 | h | Maestro 1ª enfierrador. (mano de obra) | 1.210 | 8662.69 | 10481.85 |
| mo090 | h | Ayudante enfierrador. (mano de obra) | 1.344 | 6471.18 | 8697.27 |
| mo113 | h | Jornal construcción. (mano de obra) | 1.470 | 5995.15 | 8812.87 |
| mo112 | h | Jornal especializado de construcción. (mano de obra) | 1.540 | 6093.24 | 9383.59 |
| mo045 | h | Maestro 1ª concretero. (mano de obra) | 0.504 | 8662.69 | 4366.00 |
| mo092 | h | Ayudante concretero. (mano de obra) | 2.031 | 6471.18 | 13142.97 |
| % | % | Herramientas | 2 % | 375860.07 | 7517.20 |
|  |  | Costes directos |  |  | 383377.27 |
