# Anclaje mecánico de autoexcavado sobre elemento de hormigón

- Propiedad del archivo: CYPE INGENIEROS, S.A.
- Formato: FIEBDC-3/2002
- Ámbito geográfico: Chile
- Divisa: CHL
- Costes indirectos: 3.00 %
- Gastos generales: 13.00 %
- Beneficio industrial: 6.00 %
- IVA: 19.00 %

## E Estructuras

### EH Hormigón armado

#### EHW Anclajes estructurales

**EHW022** Ud Anclaje mecánico de autoexcavado sobre elemento de hormigón.
Anclaje mecánico de seguridad por autoexcavado, de acero galvanizado calidad 8.8, según ISO 898-1, M20x250/100, para colocar después de la pieza a fijar, de 20 mm de diámetro y 410 mm de longitud, insertado en perforación de 37 mm de diámetro y 250 mm de profundidad, realizada mediante taladro con martillo percutor y broca, sobre elemento fisurado o no fisurado, de hormigón de 20 N/mm² de resistencia característica mínima y 50 N/mm² de resistencia característica máxima.
Incluye: Replanteo de la posición del anclaje. Ejecución de la perforación. Limpieza del polvo resultante. Introducción del anclaje. Colocación del anclaje. Colocación de la pieza a fijar. Aplicación del par de apriete con llave dinamométrica. Limpieza de los restos sobrantes.
Criterio de medición de proyecto: Número de unidades previstas, según documentación gráfica de Proyecto.
Criterio de medición de obra: Se medirá el número de unidades realmente ejecutadas según especificaciones de Proyecto.

| Código | Ud | Descripción | Rendimiento | Precio | Importe |
|---|---|---|---|---|---|
| mt26ahi055x | Ud | Anclaje mecánico de seguridad por autoexcavado, de acero galvanizado calidad 8.8, según ISO 898-1, M20x250/100, para colocar después de la pieza a fijar, de 20 mm de diámetro y 410 mm de longitud, compuesto por cuerpo con cabeza roscada y base en forma de cono, tuerca, arandela, camisa con tope para casquillo de expansión y excavado, sección de plástico, y casquillo de expansión y excavado, para fijación de piezas de 100 mm de espesor máximo sobre elementos de hormigón, fisurados o no fisurados. (material) | 1.000 | 107263.91 | 107263.91 |
| op00tal010 |  | Taladro. | 1.000 | 0.00 | 0.00 |
| mo020 | h | Maestro 1ª construcción. (mano de obra) | 0.121 | 8327.21 | 1007.59 |
| mo112 | h | Jornal especializado de construcción. (mano de obra) | 0.121 | 6095.47 | 737.55 |
| % | % | Herramientas | 2 % | 109009.05 | 2180.18 |
|  |  | Costes directos |  |  | 111189.23 |
