# Elemento de fijación

- Propiedad del archivo: CYPE INGENIEROS, S.A.
- Formato: FIEBDC-3/2002
- Ámbito geográfico: Chile
- Divisa: CHL
- Costes indirectos: 3.00 %
- Gastos generales: 13.00 %
- Beneficio industrial: 6.00 %
- IVA: 19.00 %

## E Estructuras

### EH Hormigón armado

#### EHW Anclajes estructurales

**EHW024** Ud Elemento de fijación.
Varilla roscada con tuerca y arandela de acero galvanizado calidad 5.8, según ISO 898-1, de 20 mm de diámetro y 260 mm de longitud.
Incluye: Inserción del elemento de fijación. Aplicación del par de apriete con llave dinamométrica.
Criterio de medición de proyecto: Número de unidades previstas, según documentación gráfica de Proyecto.
Criterio de medición de obra: Se medirá el número de unidades realmente ejecutadas según especificaciones de Proyecto.

| Código | Ud | Descripción | Rendimiento | Precio | Importe |
|---|---|---|---|---|---|
| mt26reh305ej | Ud | Anclaje compuesto por varilla roscada de acero galvanizado calidad 5.8, según ISO 898-1 de 20 mm de diámetro, y 260 mm de longitud, tuerca y arandela, para fijaciones sobre estructuras de hormigón. (material) | 1.000 | 3596.20 | 3596.20 |
| mo020 | h | Maestro 1ª construcción. (mano de obra) | 0.058 | 8327.21 | 482.98 |
| mo112 | h | Jornal especializado de construcción. (mano de obra) | 0.058 | 6095.47 | 353.54 |
| % | % | Herramientas | 2 % | 4432.72 | 88.65 |
|  |  | Costes directos |  |  | 4521.37 |
