# Colocación de inyectores internos, en fisura de elemento de hormigón

- Propiedad del archivo: CYPE INGENIEROS, S.A.
- Formato: FIEBDC-3/2002
- Ámbito geográfico: Chile
- Divisa: CHL
- Costes indirectos: 3.00 %
- Gastos generales: 13.00 %
- Beneficio industrial: 6.00 %
- IVA: 19.00 %

## E Estructuras

### EH Hormigón armado

#### EHY Reparaciones

**EHY064** m Colocación de inyectores internos, en fisura de elemento de hormigón.
Colocación de inyectores internos de polietileno, en fisura de elemento de hormigón, dentro de taladros de entre 6 y 25 mm de diámetro, secantes al plano de la fisura, realizados a tresbolillo cada 30 cm.
Criterio de valoración económica: El precio no incluye la inyección de la resina.
Incluye: Replanteo. Realización de los taladros. Introducción de los inyectores. Retirada de los inyectores.
Criterio de medición de proyecto: Longitud medida según documentación gráfica de Proyecto.
Criterio de medición de obra: Se medirá la longitud realmente ejecutada según especificaciones de Proyecto.

| Código | Ud | Descripción | Rendimiento | Precio | Importe |
|---|---|---|---|---|---|
| mt09reh123 | Ud | Inyector interno, de polietileno. (material) | 3.300 | 156.31 | 515.82 |
| op00tal010 |  | Taladro. | 1.000 | 0.00 | 0.00 |
| mo020 | h | Maestro 1ª construcción. (mano de obra) | 0.476 | 8327.21 | 3963.75 |
| mo112 | h | Jornal especializado de construcción. (mano de obra) | 0.476 | 6095.47 | 2901.44 |
| % | % | Herramientas | 2 % | 7381.01 | 147.62 |
|  |  | Costes directos |  |  | 7528.63 |
