# Porche de madera

- Propiedad del archivo: CYPE INGENIEROS, S.A.
- Formato: FIEBDC-3/2002
- Ámbito geográfico: Chile
- Divisa: CHL
- Costes indirectos: 3.00 %
- Gastos generales: 13.00 %
- Beneficio industrial: 6.00 %
- IVA: 19.00 %

## E Estructuras

### EM Madera

#### EMP Porches y marquesinas

**EMP020** Ud Porche de madera.
Porche de madera laminada de abeto tratada en autoclave, de 3550x2950x2100 mm y 10,5 m² de superficie. Incluso accesorios, piezas especiales, elementos de anclaje y barniz para tratamiento de protección.
Incluye: Replanteo de alineaciones y niveles. Montaje del porche. Barnizado.
Criterio de medición de proyecto: Número de unidades previstas, según documentación gráfica de Proyecto.
Criterio de medición de obra: Se medirá el número de unidades realmente ejecutadas según especificaciones de Proyecto.

| Código | Ud | Descripción | Rendimiento | Precio | Importe |
|---|---|---|---|---|---|
| mt07emo020a | Ud | Porche de madera laminada de abeto tratada en autoclave, de 3550x2950x2100 mm y 10,5 m² de superficie, incluso accesorios, piezas especiales, elementos de anclaje y barniz para tratamiento de protección. (material) | 1.000 | 1453567.93 | 1453567.93 |
| op00tal010 |  | Taladro. | 1.000 | 0.00 | 0.00 |
| op00ato010 |  | Atornillador. | 1.000 | 0.00 | 0.00 |
| mo048 | h | Maestro 1ª montador de estructura de madera. (mano de obra) | 1.966 | 8662.69 | 17030.85 |
| mo095 | h | Ayudante montador de estructura de madera. (mano de obra) | 1.966 | 6471.18 | 12722.34 |
| % | % | Herramientas | 2 % | 1483321.12 | 29666.42 |
|  |  | Costes directos |  |  | 1512987.54 |
