# Viga de madera aserrada

- Propiedad del archivo: CYPE INGENIEROS, S.A.
- Formato: FIEBDC-3/2002
- Ámbito geográfico: Chile
- Divisa: CHL
- Costes indirectos: 3.00 %
- Gastos generales: 13.00 %
- Beneficio industrial: 6.00 %
- IVA: 19.00 %

## E Estructuras

### EM Madera

#### EMV Vigas

**EMV020** m Viga de madera aserrada.
Viga de madera aserrada de pino, de 100x200 mm de sección, con acabado cepillado.
Incluye: Replanteo y marcado de ejes, en los puntos de apoyo de las vigas. Colocación y fijación provisional de la viga. Aplomado y nivelación. Ejecución de las uniones. Comprobación final del aplomado y de los niveles.
Criterio de medición de proyecto: Longitud medida según documentación gráfica de Proyecto, incluyendo las entregas.
Criterio de medición de obra: Se medirá la longitud realmente ejecutada según especificaciones de Proyecto, incluyendo las entregas. Se consideran incluidos todos los elementos integrantes de la estructura señalados en los planos y detalles del Proyecto.

| Código | Ud | Descripción | Rendimiento | Precio | Importe |
|---|---|---|---|---|---|
| mt07mee101cs | m³ | Madera aserrada de pino para vigas, de hasta 5 m de longitud, de 100x200 mm de sección, con acabado cepillado. (material) | 0.020 | 374572.55 | 7491.45 |
| op00cla010 |  | Clavadora neumática. | 1.000 | 0.00 | 0.00 |
| op00cep010 |  | Garlopa. | 1.000 | 0.00 | 0.00 |
| mo048 | h | Maestro 1ª montador de estructura de madera. (mano de obra) | 0.192 | 8662.69 | 1663.24 |
| mo095 | h | Ayudante montador de estructura de madera. (mano de obra) | 0.092 | 6471.18 | 595.35 |
| % | % | Herramientas | 2 % | 9750.04 | 195.00 |
|  |  | Costes directos |  |  | 9945.04 |
