# Manguito para empalme mecánico de barras con resaltes de acero

- Propiedad del archivo: CYPE INGENIEROS, S.A.
- Formato: FIEBDC-3/2002
- Ámbito geográfico: Chile
- Divisa: CHL
- Costes indirectos: 3.00 %
- Gastos generales: 13.00 %
- Beneficio industrial: 6.00 %
- IVA: 19.00 %

## E Estructuras

### EW Elementos especiales

#### EWE Dispositivos de anclaje y empalme de armaduras

**EWE020** Ud Manguito para empalme mecánico de barras con resaltes de acero.
Manguito de acero bajo en carbono, para empalme mecánico de barras de acero con resaltes de 32 mm de diámetro, que permite la transmisión de esfuerzos de tracción y de compresión, mediante el roscado de barras en taller o en obra con el equipo de roscado adecuado a cada uso, incluso placa de anclaje al moldaje.
Incluye: Replanteo y colocación de las armaduras de espera, con preparación previa de los extremos mediante roscado estandarizado. Conexión de las barras mediante el roscado de la armadura de empalme, provista de manguito roscado a la armadura de espera.
Criterio de medición de proyecto: Número de unidades previstas, según documentación gráfica de Proyecto.
Criterio de medición de obra: Se medirá el número de unidades realmente ejecutadas según especificaciones de Proyecto.

| Código | Ud | Descripción | Rendimiento | Precio | Importe |
|---|---|---|---|---|---|
| mt07eed010f | Ud | Manguito de acero bajo en carbono, para empalme mecánico de barras de acero con resaltes de 32 mm de diámetro, que permite la transmisión de esfuerzos de tracción y de compresión, mediante el roscado de barras en taller o en obra con el equipo de roscado adecuado a cada uso, incluso placa de anclaje al moldaje. (material) | 1.000 | 7919.57 | 7919.57 |
| mo042 | h | Maestro 1ª estructurista. (mano de obra) | 0.035 | 8662.69 | 303.19 |
| mo089 | h | Ayudante de estructurista. (mano de obra) | 0.035 | 6471.18 | 226.49 |
| % | % | Herramientas | 2 % | 8449.25 | 168.99 |
|  |  | Costes directos |  |  | 8618.24 |
