# Revestimiento de frente de losa con rasillas cerámicas

- Propiedad del archivo: CYPE INGENIEROS, S.A.
- Formato: FIEBDC-3/2002
- Ámbito geográfico: Chile
- Divisa: CHL
- Costes indirectos: 3.00 %
- Gastos generales: 13.00 %
- Beneficio industrial: 6.00 %
- IVA: 19.00 %

## F Fachadas y tabiques

### FR Frentes de losa

#### FRC De piezas cerámicas

**FRC011** m Revestimiento de frente de losa con rasillas cerámicas.
Revestimiento de frente de losa de 30 cm de canto, con rasillas cerámicas, para revestir, 14x28x1,2 cm. COLOCACIÓN: con mortero de alta adherencia y aditivo hidrófugo para imprimación de morteros u hormigones.
Incluye: Preparación de la superficie de apoyo. Corte de las piezas. Colocación, aplomado, nivelación y alineación. Limpieza del paramento.
Criterio de medición de proyecto: Longitud medida por su mayor desarrollo lineal, según documentación gráfica de Proyecto.
Criterio de medición de obra: Se medirá, por su mayor desarrollo lineal, la longitud realmente ejecutada según especificaciones de Proyecto.

| Código | Ud | Descripción | Rendimiento | Precio | Importe |
|---|---|---|---|---|---|
| mt29cer010a | Ud | Rasilla cerámica, para revestir, 14x28x1,2 cm. (material) | 6.900 | 200.67 | 1384.62 |
| mt09moe020a | kg | Adhesivo cementoso mejorado de ligantes mixtos, C2 TE, para la colocación en capa gruesa de piezas cerámicas en paramentos verticales exteriores (material) | 1.050 | 316.77 | 332.61 |
| mt08adt010 | kg | Aditivo hidrófugo para imprimación de morteros u hormigones. (material) | 0.075 | 735.42 | 55.16 |
| op00sie030 |  | Sierra de disco de diamante, para mesa de trabajo, de corte húmedo. | 1.000 | 0.00 | 0.00 |
| mo114 | h | Jornal albañil. (mano de obra) | 0.175 | 5997.35 | 1049.54 |
| mo021 | h | Maestro 1ª albañil. (mano de obra) | 0.175 | 8327.21 | 1457.26 |
| % | % | Herramientas | 2 % | 4279.19 | 85.58 |
|  |  | Costes directos |  |  | 4364.77 |
