# Ayudas para reposición de instalaciones en construcciones en seco

- Propiedad del archivo: CYPE INGENIEROS, S.A.
- Formato: FIEBDC-3/2002
- Ámbito geográfico: Chile
- Divisa: CHL
- Costes indirectos: 3.00 %
- Gastos generales: 13.00 %
- Beneficio industrial: 6.00 %
- IVA: 19.00 %

## H Remates y ayudas

### HC Ayudas en construcciones en seco

#### HCA Para instalaciones

**HCA020** m² Ayudas para reposición de instalaciones en construcciones en seco.
Repercusión por m² de superficie rehabilitada de obra, de ayudas de cualquier trabajo, necesarias para la reposición en construcciones en seco de la infraestructura común de telecomunicaciones (ICT) formada por: acometida, canalizaciones y registro de enlace, recintos, canalizaciones y registros principales y secundarios, registros de terminación de red, canalización interior de usuario, registros de paso y registros de toma, con un grado de complejidad medio, en edificio plurifamiliar, incluida parte proporcional de elementos comunes. Incluso material auxiliar para la correcta ejecución de los trabajos.
Incluye: Paso de instalaciones a través de las perforaciones de los montantes. Colocación y fijación de cajas para elementos empotrados. Sellado de agujeros y huecos de paso de instalaciones.
Criterio de medición de proyecto: Superficie construida, medida según documentación gráfica de Proyecto.
Criterio de medición de obra: Se medirá la superficie realmente ejecutada según especificaciones de Proyecto.

| Código | Ud | Descripción | Rendimiento | Precio | Importe |
|---|---|---|---|---|---|
| mt17lbr020a | Ud | Cartucho de 280 ml de gel viscoelástico sellador, con grado de protección IP68, sin disolventes, rango de temperatura de trabajo de -60 a 200°C y puntas de temperatura de hasta 250°C, de elasticidad permanente y gran adherencia, para sellado de agujeros y huecos de paso de instalaciones. (material) | 0.010 | 79174.82 | 791.75 |
| mo017 | h | Maestro 1ª carpintero. (mano de obra) | 0.019 | 8447.62 | 160.50 |
| mo058 | h | Ayudante carpintero. (mano de obra) | 0.049 | 6263.30 | 306.90 |
| % | % | Herramientas | 2 % | 1259.15 | 25.18 |
|  |  | Costes directos |  |  | 1284.33 |
