# Perfil de transición entre pisos a distinto nivel, de acero inoxidable

- Propiedad del archivo: CYPE INGENIEROS, S.A.
- Formato: FIEBDC-3/2002
- Ámbito geográfico: Chile
- Divisa: CHL
- Costes indirectos: 3.00 %
- Gastos generales: 13.00 %
- Beneficio industrial: 6.00 %
- IVA: 19.00 %

## H Remates y ayudas

### HD Perfiles decorativos

#### HDS Perfiles para juntas entre pisos

**HDS040** m Perfil de transición entre pisos a distinto nivel, de acero inoxidable.
Perfil de transición entre pisos a distinto nivel, de acero inoxidable AISI 304, con superficie lisa, de 40 mm de anchura para salvar desniveles entre 5 y 12 mm. COLOCACIÓN: con tornillos.
Incluye: Preparación de la superficie soporte. Replanteo. Corte y preparación. Colocación y fijación.
Criterio de medición de proyecto: Longitud medida según documentación gráfica de Proyecto. No se ha incrementado la cubicación por roturas y recortes, ya que en la descomposición se ha considerado un 5% más de piezas.
Criterio de medición de obra: Se medirá la longitud realmente ejecutada según especificaciones de Proyecto.

| Código | Ud | Descripción | Rendimiento | Precio | Importe |
|---|---|---|---|---|---|
| mt18jpc080f | m | Perfil de transición entre pisos a distinto nivel, de acero inoxidable AISI 304, con superficie lisa, de 40 mm de anchura para salvar desniveles entre 5 y 12 mm, con taladros para atornillar a la superficie soporte y tornillos. (material) | 1.050 | 4046.42 | 4248.74 |
| mo023 | h | Maestro 1ª colocador de piso. (mano de obra) | 0.067 | 8327.21 | 557.92 |
| % | % | Herramientas | 2 % | 4806.66 | 96.13 |
|  |  | Costes directos |  |  | 4902.79 |
