# Recibido de plato de ducha

- Propiedad del archivo: CYPE INGENIEROS, S.A.
- Formato: FIEBDC-3/2002
- Ámbito geográfico: Chile
- Divisa: CHL
- Costes indirectos: 3.00 %
- Gastos generales: 13.00 %
- Beneficio industrial: 6.00 %
- IVA: 19.00 %

## H Remates y ayudas

### HE Recibidos

#### HEA Artefactos sanitarios

**HEA010** Ud Recibido de plato de ducha.
Recibido de plato de ducha de cualquier medida, mediante formación de meseta de elevación con ladrillo cerámico hueco sencillo, recibido con mortero de cemento, confeccionado en obra, dosificación 1:6.
Incluye: Replanteo. Apertura de rozas. Retacado con arena. Colocación y nivelación del plato de ducha. Protección con tablero aglomerado de madera. Limpieza y eliminación del material sobrante.
Criterio de medición de proyecto: Número de unidades previstas, según documentación gráfica de Proyecto.
Criterio de medición de obra: Se medirá el número de unidades realmente ejecutadas según especificaciones de Proyecto.

| Código | Ud | Descripción | Rendimiento | Precio | Importe |
|---|---|---|---|---|---|
| mt04lvc010a | Ud | Ladrillo cerámico hueco sencillo, para revestir, 24x11,5x4 cm, densidad 780 kg/m³. (material) | 4.000 | 143.58 | 574.32 |
| mt08aaa010a | m³ | Agua. (material) | 0.006 | 919.27 | 5.52 |
| mt01arg005a | t | Arena de cantera, para mortero preparado en obra. (material) | 0.013 | 11852.90 | 154.09 |
| mt08cem000e | kg | Cemento gris en sacos. (material) | 2.000 | 100.14 | 200.28 |
| mt01ara010a | m³ | Arena con granulometría de 0 a 5 mm de diámetro, limpia. (material) | 0.060 | 9416.47 | 564.99 |
| mq06hor010 | h | Concretera eléctrica con una capacidad de amasado de 160 l. (maquinaria) | 0.006 | 2206.20 | 13.24 |
| mo020 | h | Maestro 1ª construcción. (mano de obra) | 2.210 | 8327.21 | 18403.13 |
| mo113 | h | Jornal construcción. (mano de obra) | 2.295 | 5997.35 | 13763.92 |
| % | % | Herramientas | 2 % | 33679.49 | 673.59 |
|  |  | Costes directos |  |  | 34353.08 |
