# Ayudas de carpintería para reposición de instalaciones en construcciones de perfil ligero de madera

- Propiedad del archivo: CYPE INGENIEROS, S.A.
- Formato: FIEBDC-3/2002
- Ámbito geográfico: Chile
- Divisa: CHL
- Costes indirectos: 3.00 %
- Gastos generales: 13.00 %
- Beneficio industrial: 6.00 %
- IVA: 19.00 %

## H Remates y ayudas

### HM Ayudas en construcciones de madera

#### HMA Para instalaciones

**HMA025** m² Ayudas de carpintería para reposición de instalaciones en construcciones de perfil ligero de madera.
Repercusión por m² de superficie rehabilitada de obra, de ayudas de cualquier trabajo de carpintería, necesarias para la reposición en construcciones de perfil ligero de madera de la infraestructura común de telecomunicaciones (ICT) formada por: acometida, canalizaciones y registro de enlace, recintos, canalizaciones y registros principales y secundarios, registros de terminación de red, canalización interior de usuario, registros de paso y registros de toma, con un grado de complejidad medio, en edificio plurifamiliar, incluida parte proporcional de elementos comunes. Incluso material auxiliar para la correcta ejecución de los trabajos.
Incluye: Ejecución de acanaladuras y perforaciones en paneles y tableros de muros y losas, para paso de instalaciones. Colocación y fijación de cajas para elementos empotrados. Sellado de agujeros y huecos de paso de instalaciones.
Criterio de medición de proyecto: Superficie construida, medida según documentación gráfica de Proyecto.
Criterio de medición de obra: Se medirá la superficie realmente ejecutada según especificaciones de Proyecto.

| Código | Ud | Descripción | Rendimiento | Precio | Importe |
|---|---|---|---|---|---|
| mt17lbr020a | Ud | Cartucho de 280 ml de gel viscoelástico sellador, con grado de protección IP68, sin disolventes, rango de temperatura de trabajo de -60 a 200°C y puntas de temperatura de hasta 250°C, de elasticidad permanente y gran adherencia, para sellado de agujeros y huecos de paso de instalaciones. (material) | 0.010 | 79174.82 | 791.75 |
| op00ato010 |  | Atornillador. | 1.000 | 0.00 | 0.00 |
| op00tup010 |  | Tupí eléctrico para entallar elementos de madera. | 1.000 | 0.00 | 0.00 |
| op00fre010 |  | Fresadora. | 1.000 | 0.00 | 0.00 |
| op00cor050 |  | Cortadora manual de madera, de disco. | 1.000 | 0.00 | 0.00 |
| mo017 | h | Maestro 1ª carpintero. (mano de obra) | 0.024 | 8447.62 | 202.74 |
| mo058 | h | Ayudante carpintero. (mano de obra) | 0.061 | 6263.30 | 382.06 |
| % | % | Herramientas | 4 % | 1376.55 | 55.06 |
|  |  | Costes directos |  |  | 1431.61 |
