# Remate decorativo, de lámina perforada de acero galvanizado

- Propiedad del archivo: CYPE INGENIEROS, S.A.
- Formato: FIEBDC-3/2002
- Ámbito geográfico: Chile
- Divisa: CHL
- Costes indirectos: 3.00 %
- Gastos generales: 13.00 %
- Beneficio industrial: 6.00 %
- IVA: 19.00 %

## H Remates y ayudas

### HR Remates de fachada

#### HRA De acero galvanizado

**HRA200** m² Remate decorativo, de lámina perforada de acero galvanizado.
Remate decorativo, de lámina perforada de acero galvanizado, con perforaciones redondas al tresbolillo 60°, R3 T4,5, de 3 mm de diámetro y 4,5 mm de distancia entre centros de dos perforaciones contiguas, de 3 mm de espesor y con un 38% de la superficie perforada; fijación a estructura metálica mediante soldadura en todo su perímetro.
Incluye: Replanteo de las piezas. Corte de las piezas. Colocación, aplomado, nivelación y alineación. Resolución de encuentros y de puntos singulares.
Criterio de medición de proyecto: Superficie medida según documentación gráfica de Proyecto.
Criterio de medición de obra: Se medirá la superficie realmente ejecutada según especificaciones de Proyecto.

| Código | Ud | Descripción | Rendimiento | Precio | Importe |
|---|---|---|---|---|---|
| mt26aha020be | m² | Lámina perforada de acero galvanizado, con perforaciones redondas al tresbolillo 60°, R3 T4,5, de 3 mm de diámetro y 4,5 mm de distancia entre centros de dos perforaciones contiguas, de 3 mm de espesor y con un 38% de la superficie perforada. (material) | 1.000 | 52604.95 | 52604.95 |
| mq08sol020 | h | Equipo y elementos auxiliares para soldadura eléctrica. (maquinaria) | 1.159 | 2189.58 | 2537.72 |
| mo018 | h | Maestro 1ª cerrajero. (mano de obra) | 0.132 | 8436.33 | 1113.60 |
| mo059 | h | Ayudante cerrajero. (mano de obra) | 0.132 | 6236.65 | 823.24 |
| % | % | Herramientas | 2 % | 57079.51 | 1141.59 |
|  |  | Costes directos |  |  | 58221.10 |
