# Moldura de hueco de fachada, de poliestireno expandido

- Propiedad del archivo: CYPE INGENIEROS, S.A.
- Formato: FIEBDC-3/2002
- Ámbito geográfico: Chile
- Divisa: CHL
- Costes indirectos: 3.00 %
- Gastos generales: 13.00 %
- Beneficio industrial: 6.00 %
- IVA: 19.00 %

## H Remates y ayudas

### HR Remates de fachada

#### HRE De poliestireno expandido

**HRE050** m Moldura de hueco de fachada, de poliestireno expandido.
Moldura de hueco de fachada, de poliestireno expandido con recubrimiento de mortero acrílico, de 155x45 mm; recibido con mortero adhesivo; y sellado de las juntas entre piezas y de las uniones con los muros con adhesivo a base de poliuretano. Incluso puntas metálicas para la fijación provisional de las piezas a la superficie soporte.
Criterio de valoración económica: El precio no incluye el revestimiento.
Incluye: Preparación de la superficie de apoyo. Replanteo de las piezas. Corte de las piezas. Aplicación del mortero. Colocación, aplomado, nivelación y alineación de las piezas. Sellado de juntas. Colocación de las puntas metálicas. Lijado de las juntas. Retirada de las puntas metálicas. Limpieza.
Criterio de medición de proyecto: Longitud medida por su mayor desarrollo lineal, según documentación gráfica de Proyecto.
Criterio de medición de obra: Se medirá, por su mayor desarrollo lineal, la longitud realmente ejecutada según especificaciones de Proyecto, incluyendo la longitud que pudiera perderse en ingletes.

| Código | Ud | Descripción | Rendimiento | Precio | Importe |
|---|---|---|---|---|---|
| mt28bau010a | kg | Mortero adhesivo, compuesto por cemento, ligantes orgánicos, árido de 0,6 mm de tamaño máximo y aditivos, para adherir y reforzar los paneles aislantes, y como capa base, previo amasado con agua. (material) | 1.470 | 831.26 | 1221.95 |
| mt20rpe010a | m | Moldura de hueco de fachada, de poliestireno expandido con recubrimiento de mortero acrílico, de 155x45 mm, suministrado en piezas de hasta 1,22 m de longitud. (material) | 1.050 | 10367.74 | 10886.13 |
| mt20wwa031 | Ud | Cartucho de 310 cm³ de adhesivo a base de poliuretano, impermeable. (material) | 0.250 | 12113.53 | 3028.38 |
| mt08var070 | kg | Puntas metálicas de cabeza ancha. (material) | 0.200 | 4841.49 | 968.30 |
| mt28mop310ma | kg | Mortero acrílico, color blanco, compuesto por resinas acrílicas, pigmentos minerales y aditivos orgánicos e inorgánicos, antimoho y antiverdín, permeable al vapor de agua y con resistencia al envejecimiento, a la contaminación urbana y a los rayos UV, para revestimiento de paramentos exteriores. (material) | 0.100 | 2000.19 | 200.02 |
| op00amo010 |  | Amoladora o radial. | 1.000 | 0.00 | 0.00 |
| mo020 | h | Maestro 1ª construcción. (mano de obra) | 0.331 | 8327.21 | 2756.31 |
| mo113 | h | Jornal construcción. (mano de obra) | 0.661 | 5997.35 | 3964.25 |
| % | % | Herramientas | 2 % | 23025.34 | 460.51 |
|  |  | Costes directos |  |  | 23485.85 |
