# Preparación y limpieza de paramento

- Propiedad del archivo: CYPE INGENIEROS, S.A.
- Formato: FIEBDC-3/2002
- Ámbito geográfico: Chile
- Divisa: CHL
- Costes indirectos: 3.00 %
- Gastos generales: 13.00 %
- Beneficio industrial: 6.00 %
- IVA: 19.00 %

## H Remates y ayudas

### HY Ayudas de albañilería

#### HYL Limpieza de obra

**HYL030** m² Preparación y limpieza de paramento.
Preparación y limpieza de paramento horizontal para su posterior revestimiento, con medios manuales.
Criterio de valoración económica: El precio incluye la carga manual de los restos generados sobre camión o contenedor.
Incluye: Preparación de la zona de trabajo. Preparación y limpieza del paramento. Retirada y acopio de los restos generados. Carga manual de los restos generados sobre camión o contenedor.
Criterio de medición de proyecto: Superficie medida según documentación gráfica de Proyecto.
Criterio de medición de obra: Se medirá la superficie realmente ejecutada según especificaciones de Proyecto.

| Código | Ud | Descripción | Rendimiento | Precio | Importe |
|---|---|---|---|---|---|
| mo113 | h | Jornal construcción. (mano de obra) | 0.067 | 5997.35 | 401.82 |
| mo112 | h | Jornal especializado de construcción. (mano de obra) | 0.067 | 6095.47 | 408.40 |
| % | % | Herramientas | 2 % | 810.22 | 16.20 |
|  |  | Costes directos |  |  | 826.42 |
