# Soporte para fijación de antena

- Propiedad del archivo: CYPE INGENIEROS, S.A.
- Formato: FIEBDC-3/2002
- Ámbito geográfico: Chile
- Divisa: CHL
- Costes indirectos: 3.00 %
- Gastos generales: 13.00 %
- Beneficio industrial: 6.00 %
- IVA: 19.00 %

## I Instalaciones

### IA Audiovisuales

#### IAA Red de cables coaxiales

**IAA033** Ud Soporte para fijación de antena.
Soporte articulado para fijación de antena en L, de pared o techo, de 50 mm de diámetro. Incluso base de fijación y cuantos accesorios sean necesarios para su correcta instalación.
Incluye: Replanteo. Colocación del soporte.
Criterio de medición de proyecto: Número de unidades previstas, según documentación gráfica de Proyecto.
Criterio de medición de obra: Se medirá el número de unidades realmente ejecutadas según especificaciones de Proyecto.

| Código | Ud | Descripción | Rendimiento | Precio | Importe |
|---|---|---|---|---|---|
| mt40apf030h | Ud | Soporte articulado para fijación de antena en L, de pared o techo, de 50 mm de diámetro. Incluso base de fijación. (material) | 1.000 | 50622.10 | 50622.10 |
| mo001 | h | Maestro 1ª instalador de telecomunicaciones. (mano de obra) | 0.610 | 8556.75 | 5219.62 |
| mo056 | h | Ayudante instalador de telecomunicaciones. (mano de obra) | 0.610 | 6212.96 | 3789.91 |
| % | % | Herramientas | 2 % | 59631.63 | 1192.63 |
|  |  | Costes directos |  |  | 60824.26 |
