# Repartidor

- Propiedad del archivo: CYPE INGENIEROS, S.A.
- Formato: FIEBDC-3/2002
- Ámbito geográfico: Chile
- Divisa: CHL
- Costes indirectos: 3.00 %
- Gastos generales: 13.00 %
- Beneficio industrial: 6.00 %
- IVA: 19.00 %

## I Instalaciones

### IA Audiovisuales

#### IAA Red de cables coaxiales

**IAA115** Ud Repartidor.
Repartidor de 5-2400 MHz de 4 salidas, de 78x49x26 mm, 7,7 dB de pérdidas de inserción a 862 MHz y 11,1 dB de pérdidas de inserción a 2150 MHz.
Incluye: Colocación. Conexionado y comprobación de su correcto funcionamiento.
Criterio de medición de proyecto: Número de unidades previstas, según documentación gráfica de Proyecto.
Criterio de medición de obra: Se medirá el número de unidades realmente ejecutadas según especificaciones de Proyecto.

| Código | Ud | Descripción | Rendimiento | Precio | Importe |
|---|---|---|---|---|---|
| mt40irt024o | Ud | Repartidor de 5-2400 MHz de 4 salidas, de 78x49x26 mm, 7,7 dB de pérdidas de inserción a 862 MHz y 11,1 dB de pérdidas de inserción a 2150 MHz, con conectores tipo "F". (material) | 1.000 | 5570.68 | 5570.68 |
| mo001 | h | Maestro 1ª instalador de telecomunicaciones. (mano de obra) | 0.122 | 8556.75 | 1043.92 |
| mo056 | h | Ayudante instalador de telecomunicaciones. (mano de obra) | 0.122 | 6212.96 | 757.98 |
| % | % | Herramientas | 2 % | 7372.58 | 147.45 |
|  |  | Costes directos |  |  | 7520.03 |
