# Torreta para fijación de antenas

- Propiedad del archivo: CYPE INGENIEROS, S.A.
- Formato: FIEBDC-3/2002
- Ámbito geográfico: Chile
- Divisa: CHL
- Costes indirectos: 3.00 %
- Gastos generales: 13.00 %
- Beneficio industrial: 6.00 %
- IVA: 19.00 %

## I Instalaciones

### IA Audiovisuales

#### IAA Red de cables coaxiales

**IAA032** Ud Torreta para fijación de antenas.
Torreta para fijación de 1 antena, de 4,15 m de altura. Incluso grupo de vientos para sujeción de la torreta, anclajes y cuantos accesorios sean necesarios para su correcta instalación.
Incluye: Replanteo. Montaje.
Criterio de medición de proyecto: Número de unidades previstas, según documentación gráfica de Proyecto.
Criterio de medición de obra: Se medirá el número de unidades realmente ejecutadas según especificaciones de Proyecto.

| Código | Ud | Descripción | Rendimiento | Precio | Importe |
|---|---|---|---|---|---|
| mt40saf010aj | Ud | Mástil para fijación de antenas, de tubo de acero con tratamiento anticorrosión, de 1,65 m de altura, 35 mm de diámetro y 1,5 mm de espesor, unión por enchufe. Incluso accesorios. (material) | 1.000 | 16290.42 | 16290.42 |
| mt40saf030f | Ud | Tramo superior para torreta de sujeción de antena, de 2,5 m de altura y sección triangular de 180 mm de lado, de tubo de acero de 20 mm de diámetro y celosía de acero de 7 mm de diámetro, con tratamiento anticorrosión, unión por enchufe. Incluso accesorios. (material) | 1.000 | 139333.38 | 139333.38 |
| mt40saf031a | Ud | Placa base rígida, cuadrada, para soldar o atornillar, para fijación de tramo de sección triangular mediante unión por enchufe, incluso accesorios de fijación. (material) | 1.000 | 22008.84 | 22008.84 |
| mt40saf040a | m | Cable de acero de 2 mm de diámetro, para grupo de vientos de sujeción de torreta. Incluso placa base, herrajes y tensores. (material) | 25.000 | 1938.25 | 48456.25 |
| mo001 | h | Maestro 1ª instalador de telecomunicaciones. (mano de obra) | 4.271 | 8553.61 | 36532.47 |
| mo056 | h | Ayudante instalador de telecomunicaciones. (mano de obra) | 4.271 | 6210.68 | 26525.81 |
| % | % | Herramientas | 2 % | 289147.17 | 5782.94 |
|  |  | Costes directos |  |  | 294930.11 |
