# Unidad interior de aire acondicionado, de techo con descarga directa

- Propiedad del archivo: CYPE INGENIEROS, S.A.
- Formato: FIEBDC-3/2002
- Ámbito geográfico: Chile
- Divisa: CHL
- Costes indirectos: 3.00 %
- Gastos generales: 13.00 %
- Beneficio industrial: 6.00 %
- IVA: 19.00 %

## I Instalaciones

### IB Sistemas de climatización

#### IBL Sistema VRF (Mitsubishi Electric)

**IBL622** Ud Unidad interior de aire acondicionado, de techo con descarga directa.
Unidad interior de aire acondicionado, de techo, con descarga directa, sistema aire-aire multi-split, con caudal variable de refrigerante, para gas R-410A, gama City Multi, modelo PCFY-P40VKM-E "MITSUBISHI ELECTRIC", potencia frigorífica nominal 4,5 kW (temperatura de bulbo seco del aire interior 27°C, temperatura de bulbo húmedo del aire interior 19°C), potencia calorífica nominal 5 kW (temperatura de bulbo seco del aire interior 20°C), consumo eléctrico nominal en refrigeración 0,04 kW, consumo eléctrico nominal en calefacción 0,04 kW, de 230x960x680 mm, peso 24 kg, con ventilador de 4 velocidades, ajuste automático de la velocidad del ventilador, presión sonora a velocidad baja 29 dBA, caudal de aire a velocidad alta 13 m³/min y toma de aire exterior (hasta el 20% del caudal de aire nominal). Regulación: control remoto por cable, conectable al bus M-Net, modelo PAR-U02MEDA-J.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42mee240a | Ud | Unidad interior de aire acondicionado, de techo, con descarga directa, sistema aire-aire multi-split, con caudal variable de refrigerante, para gas R-410A, gama City Multi, modelo PCFY-P40VKM-E "MITSUBISHI ELECTRIC", potencia frigorífica nominal 4,5 kW (temperatura de bulbo seco del aire interior 27°C, temperatura de bulbo húmedo del aire interior 19°C), potencia calorífica nominal 5 kW (temperatura de bulbo seco del aire interior 20°C), consumo eléctrico nominal en refrigeración 0,04 kW, consumo eléctrico nominal en calefacción 0,04 kW, de 230x960x680 mm, peso 24 kg, con ventilador de 4 velocidades, ajuste automático de la velocidad del ventilador, presión sonora a velocidad baja 29 dBA, caudal de aire a velocidad alta 13 m³/min y toma de aire exterior (hasta el 20% del caudal de aire nominal). (material) | 1.000 | 2801837.37 | 2801837.37 |
| mt42mee810a | Ud | Control remoto por cable, conectable al bus M-Net, modelo PAR-U02MEDA-J "MITSUBISHI ELECTRIC", 140x25x120 mm, con pantalla táctil LCD retroiluminada con matriz de puntos, indicador del estado de funcionamiento con LED multicolor configurable (10 colores disponibles), sonda de temperatura ambiente, función de doble temperatura de consigna, función marcha/dentención, y 8 acciones programables para cada día de la semana. (material) | 1.000 | 424002.42 | 424002.42 |
| mt35aia090aa | m | Tubo rígido de PVC, enchufable, curvable en caliente, de color negro, de 16 mm de diámetro nominal, para canalización fija en superficie. Resistencia a la compresión 1250 N, resistencia al impacto 2 julios, temperatura de trabajo -5°C hasta 60°C, con grado de protección IP547, propiedades eléctricas: aislante, no propagador de la llama. Incluso abrazaderas, elementos de sujeción y accesorios (curvas, manguitos, tes, codos y curvas flexibles). (material) | 3.000 | 1394.10 | 4182.30 |
| mt42mee760 | m | Cable bus de comunicaciones, de 2 hilos, de 0,5 mm² de sección por hilo. (material) | 3.000 | 3665.72 | 10997.16 |
| mo005 | h | Maestro 1ª instalador de climatización. (mano de obra) | 1.220 | 8556.75 | 10439.24 |
| mo104 | h | Ayudante instalador de climatización. (mano de obra) | 1.220 | 6212.96 | 7579.81 |
| % | % | Herramientas | 2 % | 3259038.30 | 65180.77 |
|  |  | Costes directos |  |  | 3324219.07 |
