# Control centralizado

- Propiedad del archivo: CYPE INGENIEROS, S.A.
- Formato: FIEBDC-3/2002
- Ámbito geográfico: Chile
- Divisa: CHL
- Costes indirectos: 3.00 %
- Gastos generales: 13.00 %
- Beneficio industrial: 6.00 %
- IVA: 19.00 %

## I Instalaciones

### IB Sistemas de climatización

#### IBW Sistema VRF (Mitsubishi Heavy Industries)

**IBW500** Ud Control centralizado.
Pasarela para control centralizado desde un sistema BMS con protocolo de comunicación LonWorks de instalaciones de climatización con sistema aire-aire split y comunicación Superlink II, permitiendo conectar un máximo de 96 unidades interiores, modelo SC-LGWNB "MITSUBISHI HEAVY INDUSTRIES", con control del consumo individual de cada unidad interior proporcionalmente (no se incluye el medidor de energía eléctrica necesario para medir el consumo), día a día, en función del ratio de funcionamiento de cada una de ellas.
Criterio de valoración económica: El precio no incluye la canalización ni el cableado eléctrico de alimentación.
Incluye: Replanteo. Colocación y fijación. Colocación y fijación de los accesorios. Conexionado.
Criterio de medición de proyecto: Número de unidades previstas, según documentación gráfica de Proyecto.
Criterio de medición de obra: Se medirá el número de unidades realmente ejecutadas según especificaciones de Proyecto.

| Código | Ud | Descripción | Rendimiento | Precio | Importe |
|---|---|---|---|---|---|
| mt42mhi655a | Ud | Pasarela para control centralizado desde un sistema BMS con protocolo de comunicación LonWorks de instalaciones de climatización con sistema aire-aire split y comunicación Superlink II, permitiendo conectar un máximo de 96 unidades interiores, modelo SC-LGWNB "MITSUBISHI HEAVY INDUSTRIES", con control del consumo individual de cada unidad interior proporcionalmente (no se incluye el medidor de energía eléctrica necesario para medir el consumo), día a día, en función del ratio de funcionamiento de cada una de ellas. (material) | 1.000 | 26740256.82 | 26740256.82 |
| mo005 | h | Maestro 1ª instalador de climatización. (mano de obra) | 1.220 | 8556.75 | 10439.24 |
| mo104 | h | Ayudante instalador de climatización. (mano de obra) | 1.220 | 6212.96 | 7579.81 |
| % | % | Herramientas | 2 % | 26758275.87 | 535165.52 |
|  |  | Costes directos |  |  | 27293441.39 |
