# Termostato de zona

- Propiedad del archivo: CYPE INGENIEROS, S.A.
- Formato: FIEBDC-3/2002
- Ámbito geográfico: Chile
- Divisa: CHL
- Costes indirectos: 3.00 %
- Gastos generales: 13.00 %
- Beneficio industrial: 6.00 %
- IVA: 19.00 %

## I Instalaciones

### IB Sistemas de climatización

#### IBZ Sistema Airzone

**IBZ005** Ud Termostato de zona.
Interfaz de control de usuario, Lite AZCE6LITECN "AIRZONE", pantalla de led, con botones táctiles capacitivos, de acero y cristal, conexión por cable, montaje en superficie, color negro, para control del encendido y apagado de la zona, control de la temperatura de consigna, en pasos de 1°C/2°F y lectura de la temperatura ambiente y de la humedad relativa de zona.
Incluye: Replanteo. Colocación y fijación. Conexionado.
Criterio de medición de proyecto: Número de unidades previstas, según documentación gráfica de Proyecto.
Criterio de medición de obra: Se medirá el número de unidades realmente ejecutadas según especificaciones de Proyecto.

| Código | Ud | Descripción | Rendimiento | Precio | Importe |
|---|---|---|---|---|---|
| mt42air652ab | Ud | Interfaz de control de usuario, Lite AZCE6LITECN "AIRZONE", pantalla de led, con botones táctiles capacitivos, de acero y cristal, conexión por cable, montaje en superficie, color negro, para control del encendido y apagado de la zona, control de la temperatura de consigna, en pasos de 1°C/2°F y lectura de la temperatura ambiente y de la humedad relativa de zona. (material) | 1.000 | 155699.37 | 155699.37 |
| mo005 | h | Maestro 1ª instalador de climatización. (mano de obra) | 0.123 | 8929.75 | 1098.36 |
| mo104 | h | Ayudante instalador de climatización. (mano de obra) | 0.098 | 6483.02 | 635.34 |
| % | % | Herramientas | 2 % | 157433.07 | 3148.66 |
|  |  | Costes directos |  |  | 160581.73 |
