# Compuerta de ducto, motorizada, para regulación de caudal

- Propiedad del archivo: CYPE INGENIEROS, S.A.
- Formato: FIEBDC-3/2002
- Ámbito geográfico: Chile
- Divisa: CHL
- Costes indirectos: 3.00 %
- Gastos generales: 13.00 %
- Beneficio industrial: 6.00 %
- IVA: 19.00 %

## I Instalaciones

### IB Sistemas de climatización

#### IBZ Sistema Airzone

**IBZ020** Ud Compuerta de ducto, motorizada, para regulación de caudal.
Compuerta rectangular de ducto, motorizada, para regulación de caudal, cuerpo de aluminio, de 150x75 mm, CPRC0150075MTE "AIRZONE", con lamas y marco de refuerzo de aluminio, goma de estanqueidad de PVC y juntas del marco de refuerzo y ruedas dentadas de poliamida, motorización con alimentación a 12 Vcc por cable.
Incluye: Replanteo. Colocación y fijación. Conexionado.
Criterio de medición de proyecto: Número de unidades previstas, según documentación gráfica de Proyecto.
Criterio de medición de obra: Se medirá el número de unidades realmente ejecutadas según especificaciones de Proyecto.

| Código | Ud | Descripción | Rendimiento | Precio | Importe |
|---|---|---|---|---|---|
| mt42air800aa1 | Ud | Compuerta rectangular de ducto, motorizada, para regulación de caudal, cuerpo de aluminio, de 150x75 mm, CPRC0150075MTE "AIRZONE", con lamas y marco de refuerzo de aluminio, goma de estanqueidad de PVC y juntas del marco de refuerzo y ruedas dentadas de poliamida, motorización con alimentación a 12 Vcc por cable. (material) | 1.000 | 192960.76 | 192960.76 |
| mo005 | h | Maestro 1ª instalador de climatización. (mano de obra) | 0.248 | 8553.61 | 2121.30 |
| mo104 | h | Ayudante instalador de climatización. (mano de obra) | 0.198 | 6210.68 | 1229.71 |
| % | % | Herramientas | 2 % | 196311.77 | 3926.24 |
|  |  | Costes directos |  |  | 200238.01 |
