# Termo eléctrico

- Propiedad del archivo: CYPE INGENIEROS, S.A.
- Formato: FIEBDC-3/2002
- Ámbito geográfico: Chile
- Divisa: CHL
- Costes indirectos: 3.00 %
- Gastos generales: 13.00 %
- Beneficio industrial: 6.00 %
- IVA: 19.00 %

## I Instalaciones

### IC Calefacción, refrigeración, climatización y A.C.S.

#### ICA Agua caliente

**ICA010** Ud Termo eléctrico.
Termo eléctrico para el servicio de A.C.S., doble resistencia envainada, capacidad 93 l, potencia 2 kW, eficiencia energética clase B, perfil de consumo M, de 1095x570x315 mm, formado por doble cuba de acero vitrificado, panel de control digital para la regulación de la temperatura, ánodo electrónico, válvula de seguridad, válvula antirretorno y manguitos flexibles de conexión. Incluso soporte y anclajes de fijación, válvula de seguridad antirretorno, llaves de corte de esfera, latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38ted023i | Ud | Termo eléctrico para el servicio de A.C.S., doble resistencia envainada, capacidad 93 l, potencia 2 kW, eficiencia energética clase B, perfil de consumo M, de 1095x570x315 mm, formado por doble cuba de acero vitrificado, panel de control digital para la regulación de la temperatura, ánodo electrónico, válvula de seguridad, válvula antirretorno y manguitos flexibles de conexión. (material) | 1.000 | 833047.75 | 833047.75 |
| mt37sve010b | Ud | Válvula de esfera de latón niquelado para roscar de 1/2". (material) | 2.000 | 3420.93 | 6841.86 |
| mt38www011 | Ud | Material auxiliar para instalaciones de A.C.S. (material) | 1.000 | 1640.92 | 1640.92 |
| mo008 | h | Maestro 1ª gasfitero. (mano de obra) | 1.025 | 8556.75 | 8770.67 |
| mo107 | h | Ayudante gasfitero. (mano de obra) | 1.025 | 6212.96 | 6368.28 |
| % | % | Herramientas | 2 % | 856669.48 | 17133.39 |
|  |  | Costes directos |  |  | 873802.87 |
