# Boca de carga para depósito de combustible líquido

- Propiedad del archivo: CYPE INGENIEROS, S.A.
- Formato: FIEBDC-3/2002
- Ámbito geográfico: Chile
- Divisa: CHL
- Costes indirectos: 3.00 %
- Gastos generales: 13.00 %
- Beneficio industrial: 6.00 %
- IVA: 19.00 %

## I Instalaciones

### IC Calefacción, refrigeración, climatización y A.C.S.

#### ICD Combustible líquido

**ICD105** Ud Boca de carga para depósito de combustible líquido.
Boca de carga para depósito de combustible líquido, de latón, de 2", colocada mediante unión roscada. Totalmente montada, conexionada y probada.
Incluye: Replanteo. Montaje, colocación y fijación de la boca de carga. Conexionado.
Criterio de medición de proyecto: Número de unidades previstas, según documentación gráfica de Proyecto.
Criterio de medición de obra: Se medirá el número de unidades realmente ejecutadas según especificaciones de Proyecto.

| Código | Ud | Descripción | Rendimiento | Precio | Importe |
|---|---|---|---|---|---|
| mt38dep003a | Ud | Boca de carga, de latón, de 2", para roscar. (material) | 1.000 | 33162.00 | 33162.00 |
| mo004 | h | Maestro 1ª calefactor. (mano de obra) | 0.249 | 8556.75 | 2130.63 |
| mo103 | h | Ayudante calefactor. (mano de obra) | 0.249 | 6212.96 | 1547.03 |
| % | % | Herramientas | 2 % | 36839.66 | 736.79 |
|  |  | Costes directos |  |  | 37576.45 |
