# Boca de carga para depósito de combustible líquido

- Propiedad del archivo: CYPE INGENIEROS, S.A.
- Formato: FIEBDC-3/2002
- Ámbito geográfico: Chile
- Divisa: CHL
- Costes indirectos: 3.00 %
- Gastos generales: 13.00 %
- Beneficio industrial: 6.00 %
- IVA: 19.00 %

## I Instalaciones

### IC Calefacción, refrigeración, climatización y A.C.S.

#### ICD Combustible líquido

**ICD105** Ud Boca de carga para depósito de combustible líquido.
Boca de carga para depósito de combustible líquido, de latón, de 3", colocada mediante unión roscada y alojada en armario de poliéster. Totalmente montada, conexionada y probada.
Incluye: Replanteo. Colocación del armario. Montaje, colocación y fijación de la boca de carga. Conexionado.
Criterio de medición de proyecto: Número de unidades previstas, según documentación gráfica de Proyecto.
Criterio de medición de obra: Se medirá el número de unidades realmente ejecutadas según especificaciones de Proyecto.

| Código | Ud | Descripción | Rendimiento | Precio | Importe |
|---|---|---|---|---|---|
| mt38dep003c | Ud | Boca de carga, de latón, de 3", para roscar. (material) | 1.000 | 55434.67 | 55434.67 |
| mt43www070 | Ud | Armario de poliéster de 480x350x220 mm, con puerta, cerradura de triángulo y lengüetas para candado. (material) | 1.000 | 45640.06 | 45640.06 |
| mo004 | h | Maestro 1ª calefactor. (mano de obra) | 0.249 | 8556.75 | 2130.63 |
| mo103 | h | Ayudante calefactor. (mano de obra) | 0.249 | 6212.96 | 1547.03 |
| % | % | Herramientas | 2 % | 104752.39 | 2095.05 |
|  |  | Costes directos |  |  | 106847.44 |
