# Depósito de combustible líquido, de superficie, de polietileno de alta densidad (PEAD/HDPE)

- Propiedad del archivo: CYPE INGENIEROS, S.A.
- Formato: FIEBDC-3/2002
- Ámbito geográfico: Chile
- Divisa: CHL
- Costes indirectos: 3.00 %
- Gastos generales: 13.00 %
- Beneficio industrial: 6.00 %
- IVA: 19.00 %

## I Instalaciones

### IC Calefacción, refrigeración, climatización y A.C.S.

#### ICD Combustible líquido

**ICD120** Ud Depósito de combustible líquido, de superficie, de polietileno de alta densidad (PEAD/HDPE).
Depósito homologado de gasóleo, de superficie, colocado en el exterior del edificio, de polietileno de alta densidad (PEAD/HDPE), de doble pared, con una capacidad de 2000 litros. Incluso, indicador de nivel, accesorios de conexión y elementos de protección según normativa. Totalmente montado, conexionado y probado.
Incluye: Colocación del depósito. Montaje de accesorios.
Criterio de medición de proyecto: Número de unidades previstas, según documentación gráfica de Proyecto.
Criterio de medición de obra: Se medirá el número de unidades realmente ejecutadas según especificaciones de Proyecto.

| Código | Ud | Descripción | Rendimiento | Precio | Importe |
|---|---|---|---|---|---|
| mt38dep120d | Ud | Depósito de combustible líquido, de superficie, de polietileno de alta densidad (PEAD/HDPE) con refuerzos de acero, de doble pared, de 2200x770x1700 mm, con una capacidad de 2000 litros y cuatro bocas de entrada/salida. (material) | 1.000 | 1304921.08 | 1304921.08 |
| mt38dep112d | Ud | Indicador de nivel para depósito de combustible líquido de polietileno, de doble pared, con una capacidad de 2000 litros. (material) | 1.000 | 18408.70 | 18408.70 |
| mt38dep114a | Ud | Accesorios de carga, aspiración y ventilación para depósito de combustible líquido de polietileno de alta densidad (PEAD/HDPE). (material) | 1.000 | 29594.42 | 29594.42 |
| mo004 | h | Maestro 1ª calefactor. (mano de obra) | 0.997 | 8556.75 | 8531.08 |
| mo103 | h | Ayudante calefactor. (mano de obra) | 0.997 | 6212.96 | 6194.32 |
| % | % | Herramientas | 2 % | 1367649.60 | 27352.99 |
|  |  | Costes directos |  |  | 1395002.59 |
