# Medidor de gasóleo

- Propiedad del archivo: CYPE INGENIEROS, S.A.
- Formato: FIEBDC-3/2002
- Ámbito geográfico: Chile
- Divisa: CHL
- Costes indirectos: 3.00 %
- Gastos generales: 13.00 %
- Beneficio industrial: 6.00 %
- IVA: 19.00 %

## I Instalaciones

### IC Calefacción, refrigeración, climatización y A.C.S.

#### ICD Combustible líquido

**ICD170** Ud Medidor de gasóleo.
Medidor de gasóleo, para roscar, de 1 1/2" de diámetro nominal, caudal máximo de 9000 l/h y temperatura máxima del líquido conducido 130°C. Incluso elementos de montaje y demás accesorios necesarios para su correcto funcionamiento. Totalmente montado, conexionado y probado.
Incluye: Replanteo. Colocación del medidor. Conexionado.
Criterio de medición de proyecto: Número de unidades previstas, según documentación gráfica de Proyecto.
Criterio de medición de obra: Se medirá el número de unidades realmente ejecutadas según especificaciones de Proyecto.

| Código | Ud | Descripción | Rendimiento | Precio | Importe |
|---|---|---|---|---|---|
| mt38sss200f | Ud | Medidor de gasóleo, para roscar, de 1 1/2" de diámetro nominal, caudal máximo de 9000 l/h y temperatura máxima del líquido conducido 130°C, incluso racores de conexión. (material) | 1.000 | 2699306.70 | 2699306.70 |
| mo004 | h | Maestro 1ª calefactor. (mano de obra) | 0.499 | 8556.75 | 4269.82 |
| % | % | Herramientas | 2 % | 2703576.52 | 54071.53 |
|  |  | Costes directos |  |  | 2757648.05 |
