# Regulación de un circuito de calefacción por suelo radiante

- Propiedad del archivo: CYPE INGENIEROS, S.A.
- Formato: FIEBDC-3/2002
- Ámbito geográfico: Chile
- Divisa: CHL
- Costes indirectos: 3.00 %
- Gastos generales: 13.00 %
- Beneficio industrial: 6.00 %
- IVA: 19.00 %

## I Instalaciones

### IC Calefacción, refrigeración, climatización y A.C.S.

#### ICE Emisores por agua para calefacción y refrigeración

**ICE157** Ud Regulación de un circuito de calefacción por suelo radiante.
Válvula de regulación de la temperatura ambiente con limitador de la temperatura de retorno regulable entre 20°C y 40°C para un circuito de calefacción, con rueda de termostato para regulación de la temperatura entre 7°C y 28°C, purgador de aire, conexiones eurocono de 3/4", instalada en caja de 145x190x57 mm, empotrable en pared, con tapa lacada en blanco de 155x210 mm, y 2 curvatubos de plástico, con kit de 2 racores de cobre niquelado con salida roscada eurocono hembra, 16 mm x 3/4", para conexión del circuito de suelo radiante a la válvula y kit de 2 racores de cobre niquelado con salida roscada eurocono macho, 16 mm x 3/4" para conexión del tubo al circuito de alta temperatura. Totalmente montado, conexionado y probado.
Incluye: Replanteo de la unidad. Colocación y fijación de la unidad. Conexionado de la unidad a la tubería.
Criterio de medición de proyecto: Número de unidades previstas, según documentación gráfica de Proyecto.
Criterio de medición de obra: Se medirá el número de unidades realmente ejecutadas según especificaciones de Proyecto.

| Código | Ud | Descripción | Rendimiento | Precio | Importe |
|---|---|---|---|---|---|
| mt38sch150a | Ud | Válvula de regulación de la temperatura ambiente con limitador de la temperatura de retorno regulable entre 20°C y 40°C para un circuito de calefacción, con rueda de termostato para regulación de la temperatura entre 7°C y 28°C, purgador de aire, conexiones eurocono de 3/4", instalada en caja de 145x190x57 mm, empotrable en pared, con tapa lacada en blanco de 155x210 mm, y 2 curvatubos de plástico. (material) | 1.000 | 338427.02 | 338427.02 |
| mt38sch065ad | Ud | Kit de 2 racores de cobre niquelado con salida roscada eurocono hembra, 16 mm x 3/4". (material) | 1.000 | 11927.48 | 11927.48 |
| mt38sch066f | Ud | Kit de 2 racores de cobre niquelado con salida roscada eurocono macho, 16 mm x 3/4". (material) | 1.000 | 17951.90 | 17951.90 |
| mo004 | h | Maestro 1ª calefactor. (mano de obra) | 0.248 | 8556.75 | 2122.07 |
| mo103 | h | Ayudante calefactor. (mano de obra) | 0.248 | 6212.96 | 1540.81 |
| % | % | Herramientas | 2 % | 371969.28 | 7439.39 |
|  |  | Costes directos |  |  | 379408.67 |
