# Caldera a gas, doméstica, de condensación, mural, para calefacción y A.C.S

- Propiedad del archivo: CYPE INGENIEROS, S.A.
- Formato: FIEBDC-3/2002
- Ámbito geográfico: Chile
- Divisa: CHL
- Costes indirectos: 3.00 %
- Gastos generales: 13.00 %
- Beneficio industrial: 6.00 %
- IVA: 19.00 %

## I Instalaciones

### IC Calefacción, refrigeración, climatización y A.C.S.

#### ICG Calderas a gas

**ICG232** Ud Caldera a gas, doméstica, de condensación, mural, para calefacción y A.C.S.
Caldera mural de condensación a gas N, para calefacción y A.C.S. instantánea con microacumulación, cámara de combustión estanca, potencia nominal 24 kW, potencia de calefacción 25 kW, potencia de A.C.S. 25 kW, rendimiento en calefacción 94%, rendimiento en A.C.S. 85%, eficiencia energética clase A en calefacción, eficiencia energética clase A en A.C.S., perfil de consumo XL, caudal específico de A.C.S. de 13,8 l/min, potencia sonora 50 dBA, dimensiones 710x400x330 mm, peso 35 kg, encendido electrónico y seguridad por ionización, sin llama piloto, con electrónica Bosch Heatronic 4, panel de mandos con display digital con iconos informativos y mensajes de texto, vaso de expansión de 6 litros, kit estándar de evacuación de humos y plantilla de montaje. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38cmj013a | Ud | Caldera mural de condensación a gas N, para calefacción y A.C.S. instantánea con microacumulación, cámara de combustión estanca, potencia nominal 24 kW, potencia de calefacción 25 kW, potencia de A.C.S. 25 kW, rendimiento en calefacción 94%, rendimiento en A.C.S. 85%, eficiencia energética clase A en calefacción, eficiencia energética clase A en A.C.S., perfil de consumo XL, caudal específico de A.C.S. de 13,8 l/min, potencia sonora 50 dBA, dimensiones 710x400x330 mm, peso 35 kg, encendido electrónico y seguridad por ionización, sin llama piloto, con electrónica Bosch Heatronic 4, panel de mandos con display digital con iconos informativos y mensajes de texto, vaso de expansión de 6 litros, kit estándar de evacuación de humos y plantilla de montaje. (material) | 1.000 | 1942957.62 | 1942957.62 |
| mt38www012 | Ud | Material auxiliar para instalaciones de calefacción y A.C.S. (material) | 1.000 | 2376.50 | 2376.50 |
| mo004 | h | Maestro 1ª calefactor. (mano de obra) | 3.714 | 8556.75 | 31779.77 |
| mo103 | h | Ayudante calefactor. (mano de obra) | 3.714 | 6212.96 | 23074.93 |
| % | % | Herramientas | 2 % | 2000188.82 | 40003.78 |
|  |  | Costes directos |  |  | 2040192.60 |
