# Conjunto de calderas a gas, de condensación, de pie, de fierro fundido

- Propiedad del archivo: CYPE INGENIEROS, S.A.
- Formato: FIEBDC-3/2002
- Ámbito geográfico: Chile
- Divisa: CHL
- Costes indirectos: 3.00 %
- Gastos generales: 13.00 %
- Beneficio industrial: 6.00 %
- IVA: 19.00 %

## I Instalaciones

### IC Calefacción, refrigeración, climatización y A.C.S.

#### ICG Calderas a gas

**ICG240** Ud Conjunto de calderas a gas, de condensación, de pie, de fierro fundido.
Conjunto de dos calderas en cascada, siendo la primera una caldera de pie, de baja temperatura, con cuerpo de fundición de fierro GL 180M y condensador exterior, para quemador presurizado de gas, potencia útil 115 kW, peso 650 kg, dimensiones 2075x880x1035 mm, con cuadro de regulación para la regulación de la caldera en función de la temperatura exterior o para la regulación de la caldera de tipo maestro en instalaciones con varias calderas, con control para garantizar las condiciones de trabajo del equipo, sonda de temperatura exterior, y sonda de temperatura para regulación de la temperatura de impulsión o retorno del agua, y la segunda una caldera de pie, de baja temperatura, con cuerpo de fundición de fierro GL 180M y condensador exterior, para quemador presurizado de gas, potencia útil 115 kW, peso 650 kg, dimensiones 2075x880x1035 mm, con cuadro de regulación para la regulación de la caldera de tipo esclavo en instalaciones con varias calderas, módulo estratégico para la administración de un máximo de 4 calderas en cascada. Incluso válvula de seguridad, purgadores, pirostato y desagüe a sumidero para el vaciado de la caldera y el drenaje de la válvula de seguridad, sin incluir el ducto para evacuación de los productos de la combustión. Totalmente montado, conexionado y puesto en marcha por la empresa instaladora para la comprobación de su correcto funcionamiento.
Incluye: Replanteo. Presentación de los elementos. Montaje de la caldera y sus accesorios. Conexionado con las redes de conducción de agua, de gas, de salubridad y eléctrica, y con el ducto de evacuación de los productos de la combustión. Puesta en marcha.
Criterio de medición de proyecto: Número de unidades previstas, según documentación gráfica de Proyecto.
Criterio de medición de obra: Se medirá el número de unidades realmente ejecutadas según especificaciones de Proyecto.

| Código | Ud | Descripción | Rendimiento | Precio | Importe |
|---|---|---|---|---|---|
| mt38cbu067ad | Ud | Caldera de pie, de baja temperatura, con cuerpo de fundición de fierro GL 180M y condensador exterior, para quemador presurizado de gas, potencia útil 115 kW, peso 650 kg, dimensiones 2075x880x1035 mm, con cuadro de regulación para la regulación de la caldera en función de la temperatura exterior o para la regulación de la caldera de tipo maestro en instalaciones con varias calderas, con control para garantizar las condiciones de trabajo del equipo, sonda de temperatura exterior, y sonda de temperatura para regulación de la temperatura de impulsión o retorno del agua, de 5 elementos ensamblados. (material) | 1.000 | 11198826.82 | 11198826.82 |
| mt38cbu067ac | Ud | Caldera de pie, de baja temperatura, con cuerpo de fundición de fierro GL 180M y condensador exterior, para quemador presurizado de gas, potencia útil 115 kW, peso 650 kg, dimensiones 2075x880x1035 mm, con cuadro de regulación para la regulación de la caldera de tipo esclavo en instalaciones con varias calderas, de 5 elementos ensamblados. (material) | 1.000 | 10774452.01 | 10774452.01 |
| mt38ccg110c | Ud | Quemador presurizado modulante para gas, de potencia máxima 120 kW, con encendido electrónico. (material) | 2.000 | 1754082.55 | 3508165.10 |
| mt38cbu702a | Ud | Módulo estratégico para la administración de un máximo de 4 calderas en cascada. (material) | 1.000 | 290187.49 | 290187.49 |
| mt35aia010a | m | Tubo curvable de PVC, corrugado, de color negro, de 16 mm de diámetro nominal, para canalización empotrada en obra de albañilería (paredes y techos). Resistencia a la compresión 320 N, resistencia al impacto 1 julio, temperatura de trabajo -5°C hasta 60°C, con grado de protección IP545, no propagador de la llama. (material) | 10.000 | 417.14 | 4171.40 |
| mt35cun020a | m | Cable unipolar H07Z1-K (AS), siendo su tensión asignada de 450/750 V, reacción al fuego clase Cca-s1a,d1,a1 según UNE-EN 50575, con conductor multifilar de cobre clase 5 (-K) de 1,5 mm² de sección, con aislamiento de compuesto termoplástico a base de poliolefina libre de halógenos con baja emisión de humos y gases corrosivos (Z1). (material) | 20.000 | 463.98 | 9279.60 |
| mt37svs010a | Ud | Válvula de seguridad, de latón, con rosca de 1/2" de diámetro, tarada a 3 bar de presión. (material) | 1.000 | 3058.72 | 3058.72 |
| mt37sgl020d | Ud | Purgador automático de aire con boya y rosca de 1/2" de diámetro, cuerpo y tapa de latón, para una presión máxima de trabajo de 10 bar y una temperatura máxima de 110°C. (material) | 2.000 | 6050.35 | 12100.70 |
| mt38sss120 | Ud | Pirostato de rearme manual. (material) | 1.000 | 79680.61 | 79680.61 |
| mt38www050 | Ud | Desagüe a sumidero, para el drenaje de la válvula de seguridad, compuesto por 1 m de tubo de acero negro de 1/2" y embudo desagüe, incluso accesorios y piezas especiales. (material) | 1.000 | 16974.99 | 16974.99 |
| mt38ccg021a | Ud | Puesta en marcha del quemador para gas. (material) | 1.000 | 169749.92 | 169749.92 |
| mt38www010 | Ud | Material auxiliar para instalaciones de calefacción. (material) | 1.000 | 1901.20 | 1901.20 |
| mo004 | h | Maestro 1ª calefactor. (mano de obra) | 5.236 | 8556.75 | 44803.14 |
| mo103 | h | Ayudante calefactor. (mano de obra) | 5.236 | 6212.96 | 32531.06 |
| % | % | Herramientas | 2 % | 26145882.76 | 522917.66 |
|  |  | Costes directos |  |  | 26668800.42 |
