# Emisor eléctrico para sistema de calefacción por techo radiante, con cielo falso registrable

- Propiedad del archivo: CYPE INGENIEROS, S.A.
- Formato: FIEBDC-3/2002
- Ámbito geográfico: Chile
- Divisa: CHL
- Costes indirectos: 3.00 %
- Gastos generales: 13.00 %
- Beneficio industrial: 6.00 %
- IVA: 19.00 %

## I Instalaciones

### IC Calefacción, refrigeración, climatización y A.C.S.

#### ICM Emisores eléctricos para calefacción

**ICM051** Ud Emisor eléctrico para sistema de calefacción por techo radiante, con cielo falso registrable.
Panel radiante eléctrico, con placa Prima Armstrong, borde para perfilería vista y aislamiento de fibra de vidrio de 29,7 kg/m³, para sistema de calefacción por techo radiante, con cielo falso registrable, potencia 150 W, dimensiones 1200x600x55 mm, con generación de radiación infrarroja por film radiante y alimentación monofásica a 230 V, peso 3,6 kg.
Incluye: Colocación del emisor. Conexionado y comprobación de su correcto funcionamiento.
Criterio de medición de proyecto: Número de unidades previstas, según documentación gráfica de Proyecto.
Criterio de medición de obra: Se medirá el número de unidades realmente ejecutadas según especificaciones de Proyecto.

| Código | Ud | Descripción | Rendimiento | Precio | Importe |
|---|---|---|---|---|---|
| mt38ilo120aht | Ud | Panel radiante eléctrico, con placa Prima Armstrong, borde para perfilería vista y aislamiento de fibra de vidrio de 29,7 kg/m³, para sistema de calefacción por techo radiante, con cielo falso registrable, potencia 150 W, dimensiones 1200x600x55 mm, con generación de radiación infrarroja por film radiante y alimentación monofásica a 230 V, peso 3,6 kg. (material) | 1.000 | 75581.15 | 75581.15 |
| mo004 | h | Maestro 1ª calefactor. (mano de obra) | 0.112 | 8556.75 | 958.36 |
| mo103 | h | Ayudante calefactor. (mano de obra) | 0.068 | 6212.96 | 422.48 |
| % | % | Herramientas | 2 % | 76961.99 | 1539.24 |
|  |  | Costes directos |  |  | 78501.23 |
