# Chimenea colectiva de doble pared, con aislamiento

- Propiedad del archivo: CYPE INGENIEROS, S.A.
- Formato: FIEBDC-3/2002
- Ámbito geográfico: Chile
- Divisa: CHL
- Costes indirectos: 3.00 %
- Gastos generales: 13.00 %
- Beneficio industrial: 6.00 %
- IVA: 19.00 %

## I Instalaciones

### IC Calefacción, refrigeración, climatización y A.C.S.

#### ICO Sistemas de evacuación de los productos de la combustión

**ICO210** m Chimenea colectiva de doble pared, con aislamiento.
Chimenea colectiva modular metálica, formada por tubo de doble pared con aislamiento, de 125 mm de diámetro interior, compuesto por pared interior de acero inoxidable AISI 316L y pared exterior de acero inoxidable AISI 304, con aislamiento de lana de roca entre paredes, de 30 mm de espesor y 100 kg/m³ de densidad, temperatura máxima de 450°C, presión de trabajo de hasta 40 Pa, instalada en el exterior del edificio, para evacuación de los productos de la combustión y admisión de aire comburente a través de las tes de conexión de cada planta, con tiro natural, de las calderas murales de condensación, a gas. Incluso accesorios, piezas especiales, módulos finales y material auxiliar para montaje y sujeción a la obra.
Criterio de valoración económica: El precio no incluye el ducto de conexión entre la caldera y la chimenea colectiva.
Incluye: Replanteo. Presentación de tubos, accesorios, piezas especiales y módulos finales. Fijación del material auxiliar para montaje y sujeción a la obra. Montaje. Conexionado y comprobación de su correcto funcionamiento.
Criterio de medición de proyecto: Longitud medida desde el arranque de la chimenea hasta la parte superior del módulo final, según documentación gráfica de Proyecto.
Criterio de medición de obra: Se medirá, desde el arranque de la chimenea hasta la parte superior del módulo final, la longitud realmente ejecutada según especificaciones de Proyecto.

| Código | Ud | Descripción | Rendimiento | Precio | Importe |
|---|---|---|---|---|---|
| mt20din211a | Ud | Material auxiliar para montaje y sujeción a la obra de los tubos de doble pared con aislamiento, de 125 mm de diámetro interior. (material) | 1.000 | 6157.24 | 6157.24 |
| mt20din210am | m | Tubo de doble pared con aislamiento, de 125 mm de diámetro interior, compuesto por pared interior de acero inoxidable AISI 316L y pared exterior de acero inoxidable AISI 304, con aislamiento de lana de roca entre paredes, de 30 mm de espesor y 100 kg/m³ de densidad, temperatura máxima de 450°C, presión de trabajo de hasta 40 Pa, con el precio incrementado el 60% en concepto de accesorios, piezas especiales y módulos finales. (material) | 1.000 | 164192.90 | 164192.90 |
| mo004 | h | Maestro 1ª calefactor. (mano de obra) | 0.479 | 8556.75 | 4098.68 |
| mo103 | h | Ayudante calefactor. (mano de obra) | 0.479 | 6212.96 | 2976.01 |
| % | % | Herramientas | 2 % | 177424.83 | 3548.50 |
|  |  | Costes directos |  |  | 180973.33 |
